# Gemeinde Arnbruck_Geigermühle
Angebotsaufforderung (GAEB DA XML 3.3, DA83)
Projekt: 23_097
Währung: EUR
Vergabeart: Öffentliche Ausschreibung
Eröffnung: 11.06.2026 14:30:00
Ende der Zuschlagsfrist: 11.07.2026
Abgabeort: online über Vergabeplattform oder; Gemeinde Arnbruck; Gemein
Ausführungsbeginn: 01.10.2026
Ausführungsende: 01.11.2026
Erstellt mit: GXML Toolbox V3.3 R20220330, ORCA AVA 26.0.8 26.00.08, 11.05.2026

## 1.) Baubeschreibung
Baubeschreibung:

Bauherr:
Gemeinde Arnbruck
vertreten durch 1. Bürgermeisterin Frau Leitermann
Gemeindezentrum 1
93471 Arnbruck

Bauort:
Wittelsbacher Straße 1
93471 Arnbruck

Flur Nr. 61, 93, 97/1 und 121
Gemarkung Arnbruck

Der Bauherr, hier die Gemeinde Arnbruck, beabsichtigt in der Gemeinde Arnbruck, Wittelsbacher Straße 1 die Umnutzung der ehemaligen Geigermühle zu einem Bürgerhaus mit Mühlenmuseum durchzuführen.

Die bestehende Geigermühle ist das zentrale Gebäude am Ortsplatz und steht seit längerer Zeit leer. Im Zuge der Sanierung sollen das Rathaus, Vereinsräume sowie ein Mehrzweckraum eingebaut werden. Die bestehende, historische Mühle wird zu einem Mühlenmuseum ausgebaut.
An der Südwestseite des Gebäudes wird die ehemalige Säge durch einen Anbau für eine offene Bühne mit Lagerraum ersetzt.

 In unmittelbarer Nachbarschaft befinden sich nördlich, direkt an das Gebäude angebaut ein Wohnhaus mit Restaurant. Östlich grenzt die öffentliche Straße, Wittelsbacher Straße an, südlich die Vitusgasse und in westlicher Richtung der Arnbrucker Bach und die Graf-Arno-Straße.

Grundsätzlich werden bei der Generalsanierung folgende Punkte betrachtet und ausgeführt:

- Abbruch von nicht mehr benötigten Strukturen
- Erneuerung der Geschoßdecken, des Daches und teilweise der Außenwände
- Anbau in horizontaler und vertikaler Sicht
- Einbau von technischen Systemen wie Elektrik, Heizung, Lüftung
- Einbau neuer Fenster, Türen und Tore.
- Verbesserung der Statik, Wärmedämmung und Dichtigkeit der Gebäudehülle.

Das Gebäude grenzt an eine öffentlich zugängliche Fläche.
Entsprechende Sicherheitsvorkehrungen sind zu treffen.

Das unmittelbare Umfeld des Gebäudes kann nur sehr eingeschränkt als Lagerplatz bzw. Parkplatz genutzt werden.
Die Baustelleneinrichtung ist sehr beengt auf dem Grundstück bzw. der öffentlichen Fläche einzurichten in Abstimmung mit der Bauleitung.

Parkmöglichkeiten und Lagerplätze außerhalb des Baugeländes stehen nur begrenzt auf den direkt angrenzenden Parkplätzen zur Verfügung und sind vor der Ausführung mit der Gemeinde Arnbruck abzustimmen.

Parkflächen und Zufahrt der sich in der Nähe befindlichen Arztpraxis müssen stets freigehalten werden. Ein Ausrücken des Notarztes muss durchgehend und behinderungsfrei gewährleistet werden.

Evtl. erhobene notwendige Benutzungsgebühren und Anträge an die Gemeinde sind eigenverantwortlich zu stellen.

Vor Kalkulation wird ausdrücklich ein Ortstermin zur Besichtigung der ötrlichen Gegebenheiten gewünscht. Ein entsprechender Termin ist individuell mit der Bauleitung zu vereinbaren.
Nachforderungen, die sich aus Unkenntnis der Platzsituation, Zufahrtsmöglichkeiten, Einschränkungen durch freizuhaltende Straßen und Plätze und der dadurch auftretenden Schwierigkeiten ergeben, werden nicht anerkannt.

Hinweis Kameraüberwachung:
Zu Dokumentationszwecken und zur Baustellenüberwachung ist eine Kamera installiert.
Von dieser Kamera werden in regelmäßigen Abständen Fotos der Baustelle mit dem direkten Baustellenumfeld aufgenommen.
Nach einem Zeitraum von 72 Stunden werden zur Wahrung des Datenschutzes eventuell aufgenommene Gesichter verpixelt. Die Aufnahmen insgesamt werden über die gesamte Bauzeit gesammelt und am Ende als Zeitrafferaufnahme aufbereitet.

Der Bieter erklärt sich mit untenstehender Unterschrift damit Einverstanden.
Das Einholen der jeweiligen Einverständnis der Angestellten und, falls beauftragt, der Nachunternehmer obliegt dem Auftragnehmer. Diese sind dem Bauherrn auf Verlangen vorzulegen und werden nicht gesondert vergütet.

Zur Kenntnis genommen und Einverstanden:

.................................., den ...............................
Ort  Datum

..........................................................................
Unterschrift Bieter

## 2.) Angaben zur Baustelle
0.1 Angaben zur Baustelle

0.1.1  Lage der Baustelle, Umgebungsbedingungen, Zufahrtsmöglichkeiten und Beschaffenheit der Zufahrt sowie etwaige Einschränkungen bei ihrer Benutzung:

Die Baustelle befindet sich in der Ortsmitte in Arnbruck, Wittelsbacher Straße 1
In unmittelbarer Nachbarschaft befinden sich nördlich, direkt an das Gebäude angebaut ein Wohnhaus mit Restaurant. Östlich grenzt die öffentliche Straße, Wittelsbacher Straße an, südlich die Vitusgasse und in westlicher Richtung der Arnbrucker Bach und die Graf Arno Straße.
In unmittelbarer Nähe befindet sich außerdem eine Arztpraxis, deren Zufahrt und Stellplätze während der Bauzeit nicht blockiert bzw. versperrt werden dürfen. (Notarzt-Einsätze !)

0.1.2  Besondere Belastungen aus Immissionen sowie besondere klimatische oder betriebliche Bedingungen:

Klimatische Bedingungen, Erschwernisse:
Aufgeführte Angaben zum Bauablauf geben eine Übersicht zur Ausführung der ausgeschriebenen Leistungen nach Jahreszeit und etwaig zu erwartenden Erschwernissen aufgrund von Witterungsverhältnissen zur Berücksichtigung bei der Kalkulation der Leistungen und der vorzusehenden Baustelleneinrichtung des AN. Der AG hat diesbezüglich keine eigenen Maßnahmen vorgesehen.
Die klimatischen Bedingungen im Ausführungszeitraum (siehe auch/vergleiche auch) Formblatt 214.H sind zu beachten, Erschwernisse sind ggf. dem Titel "Baustelleneinrichtung" zu entnehmen.

Erschütterungsintensive bzw. lärmintensive Arbeiten sind immer erst nach schriftlicher Bestätigung durch die BL möglich. Unterbrechungen durch Forderungen Dritter (besonders Lärmbelästigung, Geruchsbelästigung) auf Anweisung der BL oder des AG direkt sind möglich und ihnen ist Folge zu leisten. Die gem. Vertrag vereinbarten Ruhezeiten sind zu beachten und zwingend einzuhalten. Abweichungen hiervon können nur durch den AG selbst gestattet werden.

Die Baustelle wird durchgehend per Kamera überwacht. Es werden zu Dokumentationszwecken täglich Fotos erstellt.

0.1.3  Art und Lage der baulichen Anlagen, z. B. auch Anzahl und Höhe der Geschosse:

Das Gebäude wird mit drei Geschoßen, Erd-, 1. Ober- und Dachgeschoß errichtet mit einem eingeschoßigem Anbau welcher eine Teilunterkellerung erhält.
Die Traufhöhe des Hauptgebäudes beträgt ca. 9,50 m, die Firsthöhe ca. 12,50 bzw. 11,10 m

0.1.4  Verkehrsverhältnisse auf der Baustelle, insbesondere Verkehrsbeschränkungen:
Zufahrtsmöglichkeit zur Baustelle ist durch das direkte Angrenzen der öffentlichen Straßen gegeben allerdings nur aus südlicher Richtung und wird teilweise durch den Arnbrucker Bach, sowie den umgeleiteten Bachlauf eingeschränkt. Die Straßen in nördlicher Richtung sind für LKW nicht befahrbar.
Die Zufahrt sowie die Stellplätze der benachbarten Arztpraxis sind durchgehend freizuhalten. Notarzteinsätze dürfen keinesfalls durch den Baustellenbetrieb behindert werden.

0.1.5  Für den Verkehr freizuhaltende Flächen:
Die öffentlichen Straßen müssen für den Verkehr durchgehend Nutzbar bleiben, ebenso die Grundstückszufahrten der Anlieger. Kurzzeitige Teilabsperrungen sind mit der Gemeinde abzusprechen.
Die Zufahrt der nahegelegenen Arztpraxis in der Wittelsbacher Straße 6, sowie deren Stellplätze sind durchgehend freizuhalten.

0.1.6  Art, Lage, Maße und Nutzbarkeit von Transporteinrichtungen und Transportwegen, z. B. Montageöffnungen:

Transporteinrichtungen sind nicht vorhanden.
Tansportwege bzw. Öffnungen siehe beiliegende Pläne.

0.1.7  Lage, Art, Anschlusswert und Bedingungen für das Überlassen von Anschlüssen für Wasser, Energie und Abwasser:

Anschlüsse für Wasser und Strom werden vom AG zur Verfügung gestellt.

0.1.8  Lage und Ausmaß der dem Auftragnehmer für die Ausführung seiner Leistungen zur Benutzung oder Mitbenutzung überlassenen Flächen und Räume:

Lagerflächen für Baustlleneinrichtung und Material stehen nur sehr begrenzt auf dem Baugrundstück zur Verfügung.
Materialanlieferungen müssen bei Bedarf tagesaktuell erfolgen.

0.1.9  Bodenverhältnisse, Baugrund und seine Tragfähigkeit. Ergebnisse von Bodenuntersuchungen:
Es fand bereits eine Baugrundvoruntersuchung statt.
Der Geotechnische Bericht der Baugrundvoruntersuchung, erstellt von IHM Ingenieurgesellschaft für Bauwesen und Geotechnik GmbH, Deggendorfer Straße 40, 94491 Hengersberg vom 21.01.2025

0.1.10 Hydrologische Werte von Grundwasser und Gewässern. Art, Lage, Abfluss,Abflussvermögen und Hochwasserverhältnisse von Vorflutern. Ergebnisse von Wasseranalysen:

Direkt an der Westseite des Gebäudes verläuft der Arnbrucker Bach, der für das bestehende Gebäude und auch nach der Sanierung des Gebäudes zur Energiegewinnung genutzt wird.
Ein Teil des Bachwassers wird über ein Gerinne östliche und südlich des Gebäudes geführt. Dieses Gerinne ist teilweise mit Holzbohlen abgedeckt, um ein Überfahren mit dem PKW zu ermöglichen.
Für die notwendigen Umbauarbeiten am Staubecken, sowie für die neu zu erstellenden Gerinne und Tosbecken wird der Bach während der Ausführung dieser Arbeiten über das vorhandene Ablaufrohr umgeleitet.
Bei Starkregenereignissen kann es unter Umständen zu einem Überlauf des besagten Ablaufrohres kommen und somit zeitweise Flächen um das Gebäude überschwemmen.

0.1.11 Besondere umweltrechtliche Vorschriften.

Durch die unmittelbare Nähe zum Arnbrucker Bach dürfen keine Wassergefährdenden Stoffe gelagert werden oder in das Bachbett gelangen.

0.1.12 Besondere Vorgaben für die Entsorgung, z. B. Beschränkungen für die Beseitigung von Abwasser und Abfall.

Für die Beseitigung der eigenen Abfälle aus den Arbeitsbereichen gemäß VOB/C DIN 18299 Abschnitt 4.1 ist der AN selbst verantwortlich, die Abfallbeseitigung hat arbeitstäglich zu erfolgen. Die Materialien sind zu trennen.
Einzurechnen sind Mülltonnen in ausreichender Zahl und Größe für den Bedarf des AN sowie für den täglichen Restmüll der Belegschaft.
AN, die der Aufforderung zur Reinigung nicht nachkommen, haben mit Ersatzvornahme gemäß den Regelungen unter Punkt 0.3.4 zu rechnen.
Ferner ist der AN für die Sauberhaltung der öffentlichen Zufahrtsstraßen und Wege verantwortlich. Verschmutzungen sind umgehend zu beseitigen, sofern die Verschmutzungen auf den AN zurückzuführen sind. Sonstige Entsorgungskosten sind in die Leistungspositionen einzurechnen.

Gefahrenstoffe siehe Punkt 01.1.11

0.1.13 Schutzgebiete oder Schutzzeiten im Bereich der Baustelle, z. B. wegen Forderungen des Gewässer-, Boden-, Natur-, Landschafts- oder Immissionsschutzes; vorliegende Fachgutachten oder dergleichen.

Keine Angaben

0.1.14 Art und Umfang des Schutzes von Bäumen, Pflanzenbeständen, Vegetationsflächen, Verkehrsflächen, Bauteilen, Bauwerken, Grenzsteinen und dergleichen imBereich der Baustelle.

Keine Angaben

0.1.15 Art und Umfang der Regelung und Sicherung des öffentlichen Verkehrs.

Ggf. benötigte verkehrsrechtliche Anordnungen sind eigenständig bei der zuständigen Behörde einzuholen und abzustimmen.

0.1.16 Im Bereich der Baustelle vorhandene Anlagen, insbesondere Abwasser- und Versorgungsleitungen.

Keine Angaben

0.1.17 Bekannte oder vermutete Hindernisse im Bereich der Baustelle, z. B. Leitungen,Kabel, Dräne, Kanäle, Bauwerksreste und, soweit bekannt, deren Eigentümer.

Keine Angaben

0.1.18 Bestätigung, dass die im jeweiligen Bundesland geltenden Anforderungen zu Erkundungs- und gegebenenfalls Räumungsmaßnahmen hinsichtlich Kampfmittelnerfüllt wurden.

Keine Angaben

0.1.19 Gemäß der Baustellenverordnung getroffene Maßnahmen.

Vorankündigung (§ 2 BaustellV)

Sicherheits- und Gesundheitsschutzplan (SiGe-Plan)

Bestellung eines Sicherheits- und Gesundheitsschutzkoordinators (SiGeKo)

Unterlage für spätere Arbeiten (§ 3 Abs. 2 BaustellV)

Berücksichtigung der allgemeinen Grundsätze (§ 4 ArbSchG)

0.1.20 Besondere Anordnungen, Vorschriften und Maßnahmen der Eigentümer (oder der anderen Weisungsberechtigten) von Leitungen, Kabeln, Dränen, Kanälen, Straßen, Wegen, Gewässern,  Gleisen, Zäunen und dergleichen im Bereich der Baustelle.

Keine Angaben

0.1.21 Art und Umfang von Schadstoffbelastungen, z. B. des Bodens, der Gewässer,der Luft, der Stoffe und Bauteile; vorliegende Fachgutachten oder dergleichen.

Keine Angaben

0.1.22 Art und Zeit der vom Auftraggeber veranlassten Vorarbeiten.

Keine Angaben

0.1.23 Arbeiten anderer Unternehmer auf der Baustelle.

Während der Ausführung der Leistungen werden andere Arbeiten anderer Unternehmer ausgeführt. Der AN hat sich mit den anderen Firmen, die am Bauvorhaben beschäftigt sind so abzusprechen, dass ein reibungsloser Bauablauf gewährleistet ist. Etwaige parallel arbeitende Gewerke sind dem später übermittelten Bauzeitenplan zu entnehmen. Durch eventuelle Leistungsverschiebungen können mehr oder weniger Firmen parallel arbeiten.

Der Auftragnehmer hat seine Leistungen mit den Leistungen anderer am Bau beteiligter Unternehmer rechtzeitig abzustimmen und so zu koordinieren, dass ein reibungsloser Bauablauf gewährleistet ist.

Die Gesamtkoordination der am Bau Beteiligten obliegt dem Auftraggeber bzw. der Bauleitung.

Der Auftragnehmer hat die für seine Leistungen erforderlichen Abstimmungen eigenverantwortlich vorzunehmen und die hierfür notwendigen Angaben, Maße und produktbezogenen Informationen rechtzeitig den beteiligten Unternehmen sowie der Bauleitung zur Verfügung zu stellen.

Schnittstellen übergreifend zu Fremdgewerken:
 siehe Bauzeitenplan

Alle AN unterliegen der Koordinationspflicht. Dies schließt die Pflicht zur Teilnahme an den entsprechenden Baubesprechungen ein.
Der AN hat zu den Baubesprechungen, die der AG regelmäßig durchführt, (in der Regel wöchentlich/ zweiwöchentlich) für die Dauer der Vertragslaufzeit einen bevollmächtigten Vertreter zu entsenden. Dieser muss der deutschen Sprache in Wort und Schrift mächtig sein. Des Weiteren ist er als 1. Ansprechpartner und Bauleiter für sein Gewerk verantwortlich und hat bei Abstimmungen auf der Baustelle, bei denen seine Leistung mitbetroffen ist, persönlich vor Ort zu sein.
Der AG behält sich vor, bei wiederholtem unentschuldigtem Fernbleiben (ab dem zweiten Versäumnis) die nachweislich entstandenen Mehrkosten der BL in Rechnung zu stellen. Der AG ist berechtigt, dem AN nachweislich entstandene Mehrkosten der Bauleitung in Rechnung zu stellen.
Der Auftraggeber kann aus sachlichem Grund den Austausch des benannten Vertreters verlangen.
Ein Wechsel der verantwortlichen Person durch den AN ist dem AG unverzüglich schriftlich mitzuteilen.

Maßgeblich sind die vom AG erstellten Protokolle. Einwendungen des AN sind innerhalb von drei Werktagen nach Erhalt schriftlich geltend zu machen. Nach Ablauf der Frist gilt das Protokoll als inhaltlich zutreffend, sofern der AN nicht nachweist, dass ihm eine rechtzeitige Einwendung aus von ihm nicht zu vertretenden Gründen unmöglich war. Vertragsänderungen oder zusätzliche Vergütungsansprüche können aus dem Protokoll allein jedoch nicht hergeleitet werden.

Genaue Ort- und Zeitangaben zur Baubesprechung folgen nach Beauftragung.
Eine Verschiebung des Termins bleibt dem AG vorbehalten.
Alle Angaben, insbesondere produktbezogene Daten, die für Leistungen angrenzender Gewerke notwendig sind, sind eigenverantwortlich rechtzeitig vorzulegen.
Der AN und seine Beauftragten sind verpflichtet, den Weisungen der BL, die sich auf allgemeine Ordnung beziehen, Folge zu leisten und haben ihr Personal zu einem guten und reibungslosen Zusammenarbeiten mit den übrigen auf der Baustelle befindlichen AN anzuhalten.
Auf Verlangen der BL sind Personen, die hiergegen verstoßen oder die für die ihnen übertragenen Arbeiten nachweislich nicht genügend Erfahrung oder Sachkunde besitzen, oder deren Verhalten den Baufortschritt des Baus beeinträchtigt, abzurufen und durch geeignetes Personal zu ersetzen.
Den auf der Baustelle beschäftigten Personen ist das Betreten und der Aufenthalt in anderen, als durch die Arbeit bedingten Räumen und Bereichen nur mit Zustimmung der BL gestattet.
Bauseits zur Verfügung gestellte Lagerräume und -flächen sind auf Anordnung der BL binnen drei Tagen besenrein zu räumen, wenn der Bauablauf dies erfordert.

## 3.) Angaben zur Ausführung
0.2 Angaben zur Ausführung

0.2.1  Vorgesehene Arbeitsabschnitte, Arbeitsunterbrechungen und Arbeitsbeschränkungen nach Art, Ort und Zeit sowie Abhängigkeit von Leistungen anderer.

Die komplette Leistung ist zu erbringen. Im später übermittelten Bauzeitenplan können die einzelnen Abschnitte und Unterbrechungen eingesehen werden.
In Abstimmung mit dem AG dürfen sämtliche Arbeiten von Montag bis Freitag, jeweils 06:00 bis 17:00 Uhr zulässig. Samstagsarbeit bedarf der vorherigen schriftlichen Genehmigung durch die BL.
Arbeiten außerhalb dieser Zeiten bedürfen einer schriftlichen Genehmigung durch die BL.

Gegebenenfalls ist damit zu Rechnen, dass der Anbau Bühne nicht in einem Zuge mit den Arbeiten im Hauptgebäude ausgeführt werden kann.

0.2.2  Besondere Erschwernisse während der Ausführung
Keine Angaben

0.2.3  Vorgaben, die sich aus dem SiGe-Plan gemäß Baustellenverordnung ergeben.

Identifikation von Gefahren: Auflistung spezifischer Gefährdungen auf der Baustelle, insbesondere bei Arbeiten mit besonderen Gefahren (z. B. Absturzgefahr, Arbeiten in der Nähe von Hochspannungsleitungen, Arbeiten in Druckluft).

Festlegung von Schutzmaßnahmen: Beschreibung technischer, organisatorischer und persönlicher Schutzmaßnahmen (z. B. Sicherungseinrichtungen gegen Absturz, Abgrenzung von Gefahrenbereichen).

Baustellenorganisation: Vorgaben zur Baustelleneinrichtung (Baustelleneinrichtungsplan, z. B. Lagerflächen, Abfallentsorgung), Verkehrswege und Erste-Hilfe-Einrichtungen.

Terminliche Koordination: Abstimmung der zeitlichen Abfolge verschiedener Gewerke, um gegenseitige Gefährdungen zu vermeiden.

Schutz Dritter und der Umwelt: Maßnahmen zum Schutz von Passanten, Anliegern oder der Umwelt.

Aushang- und Informationspflicht: Der SiGe-Plan muss für alle Beteiligten auf der Baustelle einsehbar sein (z. B. im Baucontainer).

Aktualisierungspflicht: Kontinuierliche Anpassung des Plans bei Änderungen im Bauablauf oder neu hinzukommenden Gefährdungen.

0.2.4  Art und Umfang von Leistungen zur Unfallverhütung und zum Gesundheitsschutz für Mitarbeiter anderer Unternehmen, z. B. trittsichere Abdeckungen.

Sämtliche durch das eigene Gewerk entstehende Gefahren sind durch geeignete Maßnahmen für andere Gewerke zu sichern.

0.2.5  Besondere Anforderungen für Arbeiten in kontaminierten Bereichen, gegebenenfalls besondere Anordnungen für Schutz- und Sicherheitsmaßnahmen.

Bei Arbeiten in kontaminierten Bereichen (Boden, Luft, Bauwerke) sind gemäß TRGS 524 und DGUV Regel 101-004 zwingend ein Arbeits- und Sicherheitsplan (AS-Plan) zu erstellen sowie eine Gefährdungsbeurteilung durchzuführen. Schutzmaßnahmen folgen dem STOP-Prinzip (Substitution, Technisch, Organisatorisch, Persönlich).

0.2.6  Besondere Anforderungen an die Baustelleneinrichtung und Entsorgungseinrichtungen, z. B. Behälter für die getrennte Erfassung.

Getrennte Erfassung (Abfalltrennung): Es müssen auf der Baustelle geeignete Sammelbehälter für verschiedene Abfallfraktionen bereitgestellt werden, insbesondere für mineralische Abfälle, Holz, Metalle, Kunststoffe, Verpackungen und gefährliche Abfälle (z.B. Farben, Lacke).

Behältermanagement:
Verschiedene Größen: Einsatz von Containern, Mulden oder kleineren Behältern (z.B. 80 bis 1.100 Liter für Wertstoffe).
Kennzeichnung: Klare Beschriftung der Behälter zur Vermeidung von Fehlwürfen.
Wetter- und Gefahrenschutz: Behälter für gefährliche Abfälle müssen oft verschließbar und flüssigkeitsdicht sein.

Lager- und Stellflächen:
Bereitstellung definierter, zugänglicher Flächen für die Container.
Sicherstellung, dass Arbeitsbereiche, Flucht- und Rettungswege nicht beeinträchtigt werden.
Vermeidung von Staubentwicklung beim Umgang mit Abfällen.

Dokumentation und Entsorgung:
Erstellung von Entsorgungskonzepten bei Abbruch-/Sanierungsarbeiten.
Bereitstellung von Nachweisen für Transport und Entsorgung (Lieferscheine, Übernahmescheine).

0.2.7  Besondere Anforderungen an das Auf- und Abbauen sowie Vorhalten von Gerüsten.

Nach DGUV Information 201-011 (Verwendung von Arbeits-, Schutz- und Montagegerüsten) und der Betriebssicherheitsverordnung (BetrSichV) und der VOB/C (DIN 18451)

Gerüste dürfen nur durch Fachpersonal auf-, um- oder abgebaut werden.

Absturzsicherung: Während des Auf- und Abbaus müssen Beschäftigte gegen Absturz geschützt sein.
Das Anbringen eines Seitenschutzes (Geländer-, Zwischenholm, Bordbrett) ist zwingend.

Abstand zur Wand: Der waagerechte Wandabstand darf maximal 0,30 m betragen. Ist er größer, muss ein innenseitiger Seitenschutz angebracht werden.

Untergrund und Stabilität: Der Untergrund muss tragfähig sein, Neigungen sind mit Fußplatten auszugleichen. Bei Fahrgerüsten darf das Verhältnis von Arbeitshöhe zur kleinsten Basislänge maximal 3:1 (Innenbereich) bzw. 2,5:1 (Außenbereich) betragen, gemäß DIN EN 1004.

Sicherung des Baustellenbereichs: Während der Arbeiten ist das Gerüst gegen unbefugtes Betreten zu sichern.

Verankerung: Das Gerüst muss ausreichend und ordnungsgemäß gemäß Plan verankert sein

Besondere Leistung: Vorhalten Gerüst für fremde Gewerke.

Prüfung: Vor der Nutzung muss eine Sichtkontrolle auf Mängel, Verformung oder entfernte Bauteile erfolgen.

Nur noch eingetragene Gerüstbaubetriebe dürfen Gerüste für Dritte errichten. Handwerker dürfen Gerüste primär für ihre eigenen Arbeiten aufstellen (Arbeits-/Schutzgerüste).

0.2.8  Mitbenutzung fremder Gerüste, Hebezeuge, Aufzüge, Aufenthalts- und Lagerräume, Einrichtungen und dergleichen durch den Auftragnehmer.

Mitbenutzung fremder Gerüste, Hebezeuge, Aufzüge, Aufenthalts- und Lagerräume, Einrichtungen und dergleichen durch den AN erforderliche Hebezeuge o.ä. für die Belange des AN sind in die Einheitspreise mit einzukalkulieren - es steht kein Kran zur Verfügung. (Eigene Position im Leistungsverzeichnis dafür beachten)
Aufenthalts-, Lagerräume und dergleichen sind entsprechend der Leistungsposition vorzusehen. Wie lange, für welche Arbeiten und ggf. für welche Beanspruchung der AN Gerüste, Hebezeuge, Aufzüge, Aufenthalts- und Lagerräume, Einrichtungen und dergleichen für andere AN vorzuhalten hat, ist in Positionen des Leistungsverzeichnis beschrieben.

Gerüste sind arbeitstäglich und eigenständig von den nutzenden Firmen auf deren Verkehrssicherheit zu überprüfen.

0.2.9  Wie lange, für welche Arbeiten und gegebenenfalls für welche Beanspruchung der Auftragnehmer Gerüste, Hebezeuge, Aufzüge, Aufenthalts- und Lagerräume, Einrichtungen und dergleichen für andere Unternehmer vorzuhalten hat.

Fassadengerüste werden bis zum Abschluss der Gewerke Zimmerer, Dachdecker, Spengler, Fenster, Vorgehängte Fassade vorgehalten. Die Vorhaltung erfolgt durch den Baumeister.

0.2.10 Verwendung oder Mitverwendung von wiederaufbereiteten (Recycling-)Stoffen.
Keine Angaben

0.2.11 Anforderungen an wiederaufbereitete (Recycling-)Stoffe und an nicht genormteStoffe und Bauteile.
Keine Angaben

0.2.12 Besondere Anforderungen an Art, Güte und Umweltverträglichkeit der Stoffeund Bauteile, auch z. B. an die schnelle biologische Abbaubarkeit von Hilfsstoffen.

Besonders im Bereich des angrenzenden Bachlaufs und des Gerinnes ist darauf zu achten, dass keine wasserschädlichen Stoffe verwendet, gelagert, oder in das Gewässer eingebracht werden.

0.2.13 Art und Umfang der vom Auftraggeber verlangten Eignungs- und Gütenachweise.
Keine Angaben

0.2.14 Unter welchen Bedingungen auf der Baustelle gewonnene Stoffe verwendet werden dürfen oder müssen oder einer anderen Verwertung zuzuführen sind.
Sofern in den Positionen nicht anders beschrieben, gehen abzubrechende und zu entsorgende Stoffe in den Besitz des Auftragnehmers über. Der Auftragnehmer ist für deren sachgemäße Entsorgung oder Wiederverwendung allein verantwortlich.

0.2.15 Art, Zusammensetzung und Menge der aus dem Bereich des Auftraggebers zu entsorgenden Böden, Stoffe und Bauteile; Art der Verwertung oder bei Abfall die Entsorgungsanlage; Anforderungen an die Nachweise über Transporte, Entsorgung und die vom Auftraggeber zu tragenden Entsorgungskosten.

Siehe Leistungsbeschreibung

0.2.16 Art, Anzahl, Menge oder Masse der Stoffe und Bauteile, die vom Auftraggeber beigestellt werden, sowie Art, genaue Bezeichnung des Ortes und Zeit ihrer Übergabe.

Siehe Leistungsbeschreibung

0.2.17 In welchem Umfang der Auftraggeber Abladen, Lagern und Transport von Stoffen und Bauteilen übernimmt oder dafür dem Auftragnehmer Geräte oder Arbeitskräfte zur Verfügung stellt.

Keine
Der Personenaufzug im Gebäude darf nicht für Materialtransporte genutzt werden.

0.2.18 Leistungen für andere Unternehmer.

Sind bei Bedarf gesondert ausgeschrieben

0.2.19 Mitwirken beim Einstellen von Anlageteilen und bei der Inbetriebnahme von Anlagen im Zusammenwirken mit anderen Beteiligten, z. B. mit dem Auftragnehmer für die Gebäudeautomation.

Die Abstimmung mit den TGA Gewerken bzgl. Medieneinführungen ist zu berücksichtigen, nach Leistungsposition.

0.2.20 Benutzung von Teilen der Leistung vor der Abnahme.

Für abgeschlossene, in sich geschlossene Leistungsabschnitte kann der AG eine Teilabnahme verlangen. Die Teilabnahme erfolgt förmlich in Anlehnung an §12 Abs. 2 VOB/B."

0.2.21 Übertragung der Wartung während der Dauer der Verjährungsfrist für die Mängelansprüche für maschinelle und elektrotechnische sowie elektronische Anlagenoder Teile davon, bei denen die Wartung Einfluss auf die Sicherheit und die Funktionsfähigkeit hat (vergleiche § 13 Absatz 4 Nummer 2 VOB/B), durch einen besonderenWartungsvertrag.

keine Angaben

0.2.22 Abrechnung nach bestimmten Zeichnungen oder Tabellen

Aufmaß nach VOB.
Zur Abrechnung ist ein prüffähiger Abrechnungsplan vorzulegen. Aufmaße müssen mit besonderer Sorgfalt erstellt, farblich abgesetzt und mit Angabe des Bauberichtes und einer Datumsangabe versehen und vom AN und der BL vorab unterzeichnet werden. Die Angaben sind entspr. den Positionen innerhalb des Leistungsverzeichnisses den Ordnungszahlen zuzuordnen. Liegen diese vorgenannten Punkte nicht vor, kann keine Rechnung geprüft und freigegeben werden.

## 4) Besondere Vertragsbedingungen
0.3 Besondere Vertragsbedingungen

Die VOB wird dem Vertrag, in der zum Vertragsabschluss gültigen Fassung, zugrunde gelegt.

0.3.1 Steuerabzug bei Bauleistungen

Der AN verpflichtet sich, jede vom zuständigen Finanzamt vorgenommene Änderung in Bezug auf eine vorgelegte Freistellungsbescheinigung (§ 48b EStG) dem AG unverzüglich schriftlich mitzuteilen.

0.3.2 Ausführungsfristen

Es gelten die Bestimmungen des geschlossenen Vertrags.
Eine genaue Terminabsprache mit der BL ist vor Auftragsbeginn unbedingt erforderlich.
Spätestens 14 Kalendertage nach Erhalt des Auftrages ist der BL ein detaillierter Bauzeitenplan vorzulegen, welcher die wesentlichen Eckdaten enthält.
Zusatz zu §5 VOB/B.

0.3.3 Verjährungsfrist für Mängelansprüche

Die Rückgabe der Sicherheit für Mängelansprüche erfolgt nach vollständigem Ablauf der Verjährungsfrist von 4 Jahren nach §13 Abs. 4 VOB/B für Mängelrechte sowie Erfüllung der bis dahin erhobenen Ansprüche.

0.3.4 Baureinigung

Der AN ist verpflichtet, alle durch ihn verursachten Abfälle (Bauschutt, Abbruch- und eigenes Verpackungsmaterial), Verunreinigungen und Beschädigungen auf dem Baugrundstück, den umliegenden Grundstücken sowie den öffentlichen Verkehrswegen täglich zu beseitigen.
Geschieht dies trotz Aufforderung der BL und unter Setzung einer angemessenen Nachfrist nicht, ist der AG nach Ablauf der Nachfrist berechtigt, eine Fremdfirma mit der Leistung zu beauftragen.
Die Kosten gehen dabei gänzlich zu Lasten des AN.
Sind mehrere AN für die Unterlassung verantwortlich, erfolgt die Kostenumlegung nach billigem Ermessen unter Berücksichtigung des jeweiligen Verursachungsanteils.
Zusatz zur Nebenleistung gem. VOB/C DIN 18299 ff.

0.3.5 Baustrom / Bauwasser

Baustromversorgungs- und Bauwasserversorgungsanlagen werden durch den AG erstellt und unterhalten, sofern nichts anderes im Leistungsverzeichnis durch Positionen beschrieben ist.
Die Verbrauchskosten werden durch den AG nach VOB/C DIN 18299 Abschnitt 4.1.6 übernommen.

0.3.6 Baubesprechungen, besondere Anordnungen, Objektüberwachung

Es ist geplant, während der Errichtung vor Ort regelmäßige Koordinationsbesprechungen / Jour-Fixe-Termine mit dem AN durchzuführen.
Der AN hat hierzu auf Anforderung den Projektleiter bzw. dessen weisungsbefugten und kompetenten Vertreter zu entsenden.
Die Teilnahme ist verpflichtend.

Sofern in der Leistungsbeschreibung "nur auf besondere Anordnung des AG" vorgeschrieben ist, bedeutet dies, dass auch mit der Vorbereitung zur Ausführung erst nach besonderer Aufforderung des AG zu beginnen ist.
Die BL obliegt dem Architekturbüro, das nach Auftragsvergabe bekannt gegeben wird. Anordnungen Dritter dürfen erst nach Rücksprache mit der BL befolgt werden.

0.3.7 Bauleiter

Der AN verpflichtet sich, die Baustelle während der relevanten Bauzeit (§ 4 Abs. 1 VOB/B) mit einem, der deutschen Sprache in Wort und Schrift mächtigen, Bauleiter besetzt zu halten, der verantwortlich die Einhaltung aller vom AG gemachten Vorgaben, Sicherheitsmaßnahmen gemäß BayBO (Bayerische Bauordnung), Unfallverhütungsvorschriften, Arbeitsstättenrichtlinien, Auflagen der Berufsgenossenschaften überwacht und entsprechende Maßnahmen ergreift.
Die Verantwortung erstreckt sich auf die Baustelle und die angrenzenden Flächen, für die Verkehrssicherungspflicht besteht.
Vom AN ist der firmeneigene verantwortliche Sicherheitsbeauftragte zu benennen.

0.3.8 Haftung

Über §4 Abs. 5 VOB/B hinaus übernimmt der AG keine Haftung für vom AN auf der Baustelle gelagerte Materialien und Geräte. Der AN hat für die Sicherung seiner Materialien selbst Sorge zu tragen.

0.3.9 Baustelleneinrichtung

Personal- und Materialcontainer des AN können in der dafür vorgesehenen Fläche der Baustelleneinrichtung aufgestellt werden. Die Mitteilung der genauen Lage und Verortung erfolgt durch die BL des AG.

0.3.10 Abrechnungsunterlagen

Ergänzend zu Punkt 0.2.22 gelten die folgenden Regelungen:

a) Rechnungsübermittlung
Sämtliche Abrechnungsunterlagen sind grundsätzlich digital per E-Mail im PDF-Format einzureichen. Die Rechnung ist vollständig mit sämtlichen Rechnungsanlagen an die BL zu übermitteln und muss die Rechnungsanschrift des AG enthalten. Parallel erhält der AG eine Ablichtung der Abrechnung (ohne Anlagen) per E-Mail im PDF-Format.

b) Aufmaß und Prüfbarkeit
Den Abrechnungsunterlagen ist das durch die BL des AG bestätigte Aufmaß zwingend beizufügen. Aus Abrechnungszeichnungen und sonstigen Aufmaßunterlagen müssen alle Maße, die zur rechnerischen und fachtechnischen Prüfung der Rechnung erforderlich sind, unmittelbar hervorgehen. Diese Unterlagen sind der jeweiligen Rechnung als Anlage beizulegen.

c) Aufmaßbelege
Die Originale der Aufmaßblätter, Wiegescheine und vergleichbarer Abrechnungsbelege sind dem AG zu übergeben. Der AN erhält die Durchschriften.

d) Rechnungsbezeichnung und Inhalt
Rechnungen sind ihrem Zweck entsprechend eindeutig als Abschlagsrechnung oder Schlussrechnung zu bezeichnen. Die Abschlagsrechnungen sind fortlaufend zu nummerieren.

Jede Rechnung muss folgende Angaben enthalten:

- Umfang und Wert sämtlicher bisheriger Leistungen (kumuliert)
- Bereits erhaltene Zahlungen (Abschlagszahlungen)
- Gesonderter Ausweis der enthaltenen Umsatzsteuerbeträge

Ergänzung zu §14 VOB/B.

0.3.11 Sonstiger Schriftverkehr

Schriftverkehr mit dem AG ist ausschließlich wie folgt zu führen:
1) Schriftverkehr mit dem AG, über Behinderungen und deren Anzeige, Anmeldung von Nachträgen oder Vergütungsansprüchen, Bedenkenanmeldungen und Schreiben mit Auswirkungen auf den Inhalt des geschlossenen Bauwerkvertrages (Vertragsänderungen) per E-Mail an die BL. Der Bauherr erhält diesen Schriftverkehr im Original und in Ablichtung per E-Mail.
2) alle anderen Schreiben per E-Mail an die BL.

Sollten sich durch einen Versand Verzögerungen oder andere Folgen ergeben, gehen diese ausschließlich zu Lasten des AN, wenn keine technische Probleme beim Empfänger vorliegen.

0.3.12 Nachtragsangebot

Für nicht im Angebot enthaltene oder geänderte Leistungen sind rechtzeitig unaufgefordert schriftliche Nachtragsangebote digital per E-Mail im PDF-Format direkt an die BL einzureichen. Parallel erhält der AG eine Ablichtung der Angebotsunterlagen per E-Mail im PDF-Format.
Nachtragsangebote haben in jedem Fall neben den Einheitspreisen auch die zugehörigen Mengenangaben zu enthalten. Bei Nachtragsangeboten ist zu jeder Einzelposition eine detaillierte, prüfbare Kalkulation aufzustellen.
Zusatz zu § 2 Abs. 5+6 VOB/B

0.3.13 Abnahme

Der AN hat dem AG zu ermöglichen, die Abnahme durchzuführen. Sollte es der Baufortschritt mit sich bringen, dass Teile des Bauwerks für eine Abnahme nicht mehr oder nur mit erheblichem Aufwand, z.B. für Geräte und Gerüste, zugänglich sind, so hat der AN den AG rechtzeitig darauf hinzuweisen und ihm eine Sachstandsfeststellung zu ermöglichen.
Soweit eine Abnahme vor einer eventuellen erforderlichen behördlichen oder technischen übergeordneten Abnahme erfolgt, gilt sie vorbehaltlich der Auflagen aus der behördlichen oder technischen übergeordneten Abnahme. Der AN verpflichtet sich, etwaige Auflagen unverzüglich und auf eigene Kosten umzusetzen, soweit sie seinen Leistungsbereich betreffen und nicht auf einer mangelhaften Planung des AG beruhen.
Zusatz zu § 12 VOB/B

0.3.14 Mängelansprüche

Der AG kann verlangen, dass vor Ablauf der Verjährungsfrist für die Mängelansprüche eine gemeinsame Besichtigung der Leistung stattfindet und die dabei festgestellten Mängel in einem von beiden Vertragsteilen zu unterzeichnenden Protokoll niedergelegt werden.
Zusatz zu § 13 VOB/B

0.3.15 Salvatorische Klausel

Sollte eine Bestimmung dieses Vertrages unwirksam sein oder werden oder sollte sich eine Lücke herausstellen, so berührt dies die Gültigkeit aller übrigen Vertragsregeln nicht. Anstelle der unwirksamen Bestimmung tritt eine Regelung, die dem wirtschaftlichen Zweck der unwirksamen Bestimmung am nächsten kommt.
Die gesetzlichen Regelungen treten an ihre Stelle.

0.3.16 Begründung und Wertung der Stundenlohnarbeiten

Aufgrund der Randbedingungen des Bauvorhabens können unvorhergesehene Arbeiten anfallen, deren Umfang erst bei der Ausführung ersichtlich wird.
Diese Arbeiten werden in Abstimmung mit der BL in Regie ausgeführt.

Die angegebenen Mengenansätze im Leistungsverzeichnis beruhen auf Erfahrungswerten und bezeichnen keinen Anspruch des AN auf Ausführung von Regiearbeiten in der angegebenen Größenordnung.

Stundenlohnarbeiten dürfen nur nach vorheriger ausdrücklicher Anordnung durch die BL begonnen werden. Die Anordnung hat nach Möglichkeit schriftlich zu erfolgen; bei mündlicher Anordnung ist diese unverzüglich schriftlich zu bestätigen.

Regieberichte bzw. Berichte der Stundenlohnarbeiten sind arbeitstäglich, spätestens jedoch am folgenden Werktag, der BL und dem AG zur Genehmigung vorzulegen. Die Berichte müssen folgende Angaben enthalten:

- Datum und Zeitraum der Leistungserbringung
- Anzahl, Qualifikation und Einsatzdauer der eingesetzten Arbeitskräfte
- Art und Umfang der erbrachten Leistung
- Eingesetzte Geräte und verbrauchtes Material

Nicht fristgerecht vorgelegte Stundenlohnzettel können vom AG zurückgewiesen werden.
Ergänzung zu §2 Abs. 10 und §15 VOB/B.

0.3.17 Terminüberwachung

Die Termine werden von der BL überwacht.

0.3.18 Bautagesberichte

Der AN hat Bautagesberichte (Bautagebuch) zu führen und dem AG spätestens mit der Schlussrechnung zu übergeben. Sie müssen alle Angaben enthalten, die für die Ausführung und Abrechnung des Auftrages von Bedeutung sein können.
Die Bautagesberichte sind wöchentlich der BL zur Genehmigung bzw. Kenntnisnahme und Gegenzeichnung vorzulegen.

0.3.19 Ausführungsunterlagen

Die zur Ausführung seiner Leistung notwendigen Unterlagen werden dem AN rechtzeitig vor Vorbereitung zur Ausführung im Dateiformat PDF zur Verfügung gestellt.
Das Leistungsverzeichnis wird im Dateiformat PDF und GAEB vom AG an den AN zur Verfügung gestellt.
Der AN hat der BL GAEB-Dateien zur Verfügung zu stellen, wenn diese angefordert werden.
Der Ausführung dürfen nur Unterlagen zugrunde gelegt werden, die vom AG bzw. der BL als zur Ausführung bestimmt gekennzeichnet sind.
Sämtliche Maße sind vom AN am Bau zu prüfen.
Ein Anspruch auf gedruckte bzw. geplottete Unterlagen besteht nicht.

0.3.20 Güte verwendeter Baustoffe

Für die Güte der zur Verwendung kommenden Baustoffe, Geräte und Materialien haftet der AN.

0.3.21 Dokumentationsunterlagen

Der AN ist für die Vorlage der gesamten erforderlichen, vollständigen und geordneten Unterlagen zur Baudokumentation (d.h. Übergabe aller erforderlichen allgemeinen bauaufsichtlichen Zulassungen/Prüfzeugnisse oder europäisch technische Bewertungen der verwendeten Baustoffe, Bauteile und Bauarten mit den entspr. Leistungserklärungen, Einbauanleitungen und Konformitätsbestätigungen der Hersteller (CE/Ü-Zeichen) sowie Leistungs-/ Schottbücher, Fachunternehmererklärung zum fachgerechten Einbau, Bescheinigungen/Bestätigungen der Funktions- und Betriebssicherheit von Anlagen etc.) verantwortlich.
Die Übergabe hat vor der Abnahme (bzw. der Teilabnahmen) als pdf Format an die BL zu erfolgen.

0.3.22 DSGVO

Grundsätzlich hat der AN die datenschutzrechtlichen Vorschriften einzuhalten.
Diese sind:

a) Allgemeine Verpflichtung
Der AN verpflichtet sich, bei der Durchführung der Baumaßnahme die Bestimmungen der Datenschutz-Grundverordnung (DSGVO), des Bundesdatenschutzgesetzes (BDSG) sowiealler sonstigen einschlägigen datenschutzrechtlichen Vorschriften in ihrer jeweils gültigen Fassung eigenverantwortlich einzuhalten.

b) Umgang mit personenbezogenen Daten
Sofern der AN im Rahmen der Baumaßnahme personenbezogene Daten erhebt, verarbeitet oder nutzt (z. B. Daten von Bewohnern, Mietern, Nachbarn, Besuchern oder sonstigen Dritten), hat er die betroffenen Personen eigenständig und rechtzeitig gemäß Art. 13 und Art. 14 DSGVO über die Datenverarbeitung zu informieren und, soweit erforderlich, deren ausdrückliche Einwilligung einzuholen.

c) Foto- und Videodokumentation
Bei der Erstellung von Foto- oder Videoaufnahmen auf der Baustelle und im Umfeld des Bauvorhabens ist sicherzustellen, dass keine unbeteiligten Personen ohne deren Einwilligung erkennbar abgebildet werden. Aufnahmen, die personenbezogene Daten enthalten (z. B. Kfz-Kennzeichen, erkennbare Personen), sind ausschließlich für projektbezogene Zwecke zu verwenden und nach Abschluss der Baumaßnahme zu löschen, sofern keine weitergehende Aufbewahrungspflicht besteht.

d) Nachunternehmer und Beschäftigte
Der AN stellt sicher, dass auch seine Nachunternehmer, Lieferanten und Beschäftigten die datenschutzrechtlichen Anforderungen einhalten. Der AN hat seine auf der Baustelle eingesetzten Mitarbeiter über die geltenden Datenschutzbestimmungen nachweislich zu unterweisen.

e) Auftragsverarbeitung
Sofern der AN im Auftrag des AG personenbezogene Daten verarbeitet, ist vor Beginn der Verarbeitung ein Vertrag zur Auftragsverarbeitung gemäß Art. 28 DSGVO abzuschließen. Der AN hat den AG unverzüglich zu informieren, wenn ein solcher Sachverhalt eintritt.

f) Datenschutzverletzungen
Bei Kenntnis einer Verletzung des Schutzes personenbezogener Daten im Zusammenhang mit der Baumaßnahme (z. B. Verlust von Unterlagen, unbefugter Zugriff auf Bewohnerdaten) hat der AN den AG unverzüglich, spätestens jedoch innerhalb von 24 Stunden, um dem AG die Einhaltung der gesetzlichen Meldefrist nach Art. 33 DSGVO zu ermöglichen, schriftlich per E-Mail zu informieren, damit der AG seinen Meldepflichten gemäß Art. 33 DSGVO gegenüber der zuständigen Aufsichtsbehörde fristgerecht nachkommen kann.

g) Haftung
Der AN haftet gegenüber dem AG für sämtliche Schäden, die aus einem von ihm oder seinen Erfüllungsgehilfen verursachten Verstoß gegen datenschutzrechtliche Vorschriften entstehen. Dies umfasst auch Bußgelder, Schadensersatzansprüche Dritter und sonstige finanzielle Nachteile.

0.3.23 Sicherheitsleistung, Vertragsstrafen, Rechnungsabzüge und Einbehalte

Sicherheitsleistungen, Rechnungsabzüge und Einbehalte siehe Formblatt 214.H
Es wird für die Bauleistungsversicherung ein Betrag von 0,3% der Abrechnungssumme abgezogen.
Zusatz zu Formblatt 214.H.

0.3.24 Behinderungsanzeige

Behinderungen sind gemäß § 6 VOB/B unverzüglich schriftlich anzuzeigen.

0.3.25 Bedenkenanmeldung

Bedenken gegen die vorgesehene Art der Ausführung oder gegen Leistungen anderer Unternehmer sind gemäß § 4 Abs. 3 VOB/B unverzüglich schriftlich mitzuteilen.

0.3.26 Zahlungsbedingungen

Gemäß §16 VOB/B.
21 Kalendertage für Abschlagszahlungen,
30 Kalendertage für Schlusszahlungen.

0.3.27 Skonto-Regelung

Es wird keine Skonto-Regelung vereinbart.

## 08 Innentüren

### Titel 01 Vorbereitende Arbeiten

**01.1 Konstruktionsplanung**
*** Pauschalposition
Dem Auftragnehmer werden nach Auftragserteilung Übersichtszeichnungen übergeben.

Die weitere technische Bearbeitung, d. h. - Erstellen von Konstruktions- und Detailplänen für alle in der Leistungsbeschreibung aufgeführten Innentüren und Branschutzelemente
- Abstimmung der Details mit dem AG bzw. mit dem Architekten rechtzeitig vor Fertigungsbeginn
- örtliche Aufmaße
- Vorlage von Original-Muster der Rahmenprofile Brandschutzelemente und Türblattauflagen (Furnier)
ist mit dieser Position komplett anzubieten.

Die mit dem Architekten abgestimmten Konstruktionspläne und Muster sind vor Fertigungsbeginn bzw. vor Materialbestellung dem AG in digitaler Form und einfach als Papierausdruck (Pläne) bzw. als Naturalmuster zu liefern.
Diese bedürfen der Freigabe durch den Auftraggeber.
Aus den Darstellungen müssen Konstruktion, Maße, Einbau, Befestigung und Bauanschlüsse der Bauteile sowie die Einbaufolge erkennbar sein (DIN 18360, Zif. 3.1.1.3).
Menge: 1,000 psch

**01.2 Statischer Nachweis / Standsicherheitsnachweis**
*** Pauschalposition
für alle Fenster-Konstruktionen innen mit und ohne Brandschutzanforderung sowie aller Ihrer Einbauelemente, Türen einschließlich Verglasungen, Verankerungen etc.
Der prüfbare statische Nachweis / Standsicherheitsnachweis, über die Einhaltung sämtlicher statischer Forderungen, ist in digitaler Form, vorzulegen.

Inklusive Kosten für die Glasbemessung der einzelnen Scheiben nach DIN 18008.

Der statische Nachweis / Standsicherheitsnachweis ist dem Prüfstatiker zur Prüfung und Freigabe rechtzeitig vorzulegen.
Menge: 1,000 psch

**01.3 Dokumentationsunterlagen**
Vorlage von Dokumentationsunterlagen nach Fertigstellung jeweils 1-fach als Papierausdruck und in digitaler Form als PDF-Dateien.

Dokumentationsunterlagen in nachfolgend beschriebener Struktur liefern:
- Inhaltsverzeichnis
- Liste von allen verbauten Stoffen mit Fabrikats- bzw. Herstellerangabe, Modell- und Farbbezeichnung
- Produktdatenblätter
- Bei allen Brandschutzelementen je Türe / Glaselement
 die allgemeinden bauaufsichtlichenZulassungen bzw.
 Prüfzeutnisse jeweils mit Verwendbarkeits-, Anwendbarkeits-
 bzw. Übereinstimmungsnachweis des Herstellers oder die
 EG-Konformitätszertifikate in deutscher Sprache
 (bei Feuerschutztüren, die mit und ohne Rauchschutz
 ausgeführt werden können, ist die Rauchschutzfunktion
 explizit in der Übereinstimmungserklärung anzugeben)
- Übereinstimmungsbestätigungen
- Errichterbescheinigungen
- Fachunternehmererklärung
Menge: 1,000 pau

**01.4 Fahrbare Arbeitsgerüste/ Bühnen nach UVV bzw. BG, Höhe bis 7 m**
*** Pauschalposition
Liefern und Vorhalten von fahrbaren Arbeitsgerüsten/ Bühnen nach UVV bzw. BG für den Innenbereich sowie das Zerlegen und Vertragen zu den einzelnen Montageorten für alle in nachfolgenden Positionen ausgeschriebenen Leistungsumfänge.
Für Höhen bis 7 m über FOK
Menge: 1,000 psch

### Titel 02 Innentüren und Glaselemente, Blockzargen

*Hinweis: Ausführungsbeschreibung Innentüren mit Blockzargen, Brandschutztüren und -Fensterelemente*
Sämtliche in nachfolgend aufgeführten Positionen beschriebenen Innentüren sind entsprechend der nachgenannten Spezifikation anzubiegen inklusive Lieferung und Montage.

Im EP mit einzurechnen sind alle erforderlichen fachgerechten Bauteilanschlüsse sowie Zargenhinterfüllung entsprechend den geforderten Anforderungen nach den Vorgaben des Herstellers bzw. allg. bauaufsichtl. Zulassung.
Erforderliche Einputzarbeiten erfolgen bauseits.
Nachforderungen werden nicht anerkannt.

Zarge:
Massivholzstockzarge (Schlitz/Zapfen)
Massivholz Eiche, Schlitz und Zapfen Eckverbindung mit V-Fuge, in Festverglasung
Stockbreite oben/Band-/Schlosskante (rechts/links) ca. 60/70/60 × 73mm, Spezialdichtung grau, ohne Bodeneinstand
massives Schließblech Edelstahl geschliffen (Materialstärke 3mm)

Bänder:
3- teilige 3D Objektbänder mit Stiftsicherung lt. Herstellerangaben für angegebene Abmessungen, Edelstahloptik
Anzahl und Belastungsklasse nach jeweiligen Türflügelgewicht und nach geforderter Dauerhaftigkeitsklasse

Türblatt:
Variante A)
Vollspantür bzw. bei Anforderungen an den Schallschutz; Klimaklasse oder Brandschutz nach Herstellervorgaben
Zur Erhöhung der Stabilität und Schraubenauszugfestigkeit mit einem innenliegenden 4-seitigen Verstärkungsrahmen.
Kantenausbildung stumpf einschlagend ausgebildet
Oberfläche Echtholz-Furnier in Eiche hell, Europäische Eiche, Furnierrichtung senkrecht

Bemusterung ist durchzuführen.

Variante B)
Türen als Glastüren: Massivholzrahmen mit Glasfüllung für den Innenbereich,
Verglasungen als Objektverglasungen, bzw. als F30-Brand-/Rauch-/Schallschutz-Festverlasung
Spezifikation in nachfolgend aufgeführten Positionen
Glasfalz bandseitig
Glasleisten massivholzummantelt, farbig bzw. farblos lackiert, passend zur Oberfläche

'.........'
angebotenes Fabrikat Türblatt und Zarge

Oberblende
Oberblede gegengefälzt, Material und Optik wie Türblatt bzw.

Oberlicht
Oberlicht mit Kämpfer, Klarglas
Die Art der Verglasung ist an die Anforderungen an Schallschutz und ggf. Brandschutz anzupassen

Glasfüllungen und Fesverglasungen

Bei Türen als Glastüren: Massivholzrahmen mit Glasfüllung für den Innenbereich,
Festverglasungen als Objekt-Festverglasungen, bzw. als F30-Brand-/Rauch-/Schallschutz-Festverlasung
Spezifikation in nachfolgend aufgeführten Positionen
Glasfalz bandseitig
Glasleisten massivholzummantelt, farbig bzw. farblos lackiert, passend zur Oberfläche

Schallschutzklasse:
nach DIN 4109, Klasse 1 bis 5, genaue Spezifikation in nachfolgenden Positionen

Klimaklasse:
nach DIN EN 1121, Klasse 1 bis 4, genaue Spezifikation in nachfolgenden Positionen

Beanspruchungsklasse:
nach DIN EN 1192, Klasse 1 bis 4, genaue Spezifikation in nachfolgenden Positionen

Türdrückergarnitur:
Material:  Edelstahl
Oberfläche:  matt gebürstet
Garniturenart: 2 St. U-förmige Objekttürdrücker D/D
Rosette:  Rundrosette
Lochung:  für PZ vorgerüstet
Schloss:  Profilzylinder m. Riegelfallenschloss für
  Objekttüre m. Edelstahlstulp
  teilweise mit Panikfunktion

gewähltes Fabrikat Fa. FSB Produktfamilie 1023, Edelstahl, matt oder gleichwertig

'.........'
Angebotenes Fabrikat Türdrückergarnitur

Schloss:
Behörden-Einsteckschloss Klasse 4 nach DIN 18251
als Riegelfallenschloss mit Edelstahlstulp
teilweise mit Panikfunktion

'.........'
angebotenes Fabrikat Schloss

Anforderungsbedingte Zusatzausstattung:

Schließmittel:
Obentürschließer Variante A)
Einstellbarer Obentürschließer mit Gleitschiene und Öffnungsbegrenzung über Gleitschienenpuffer für
in einem öffentlichen Gebäude mit hoher Frequenz auf der Bandseite
Gehäuse und Gestänge Alu eloxiert, abgestimmt auf das
sich ergebende Flügelgewicht

'.........'
Angebotenes Fabrikat Obentürschließer

Obentürschließer Variante B)
Obertürschließer wie vor, jedoch mit Feststellfunktion

'.........'
Angebotenes Fabrikat Obentürschließer mit Feststellfunktion

Obentürschließer Variante C)
Obentürschließer wie vor, jedoch mit EasyOpen Funktion. Mit Öffnungsunterstützung in barrierefrei zugänglichen Räumen.

'.........'
Angebotenes Fabrikat Obentürschließer mit Öffnungsunterstützung

Obentürschließer Variante D)
Obentürschließer mit integrierter Offenhaltung (Feststellanlage)
Einstellbare Schließkraft Größe 2-6 nach EN 1154 A
Optische Größenanzeige
Regulierbare Öffnungsdämpfung
Regulierbarer hydraulischer Endschlag
Regulierbare, thermostabilisierte Schließgeschwindigkeit
Klare Linienführung
Rauchschalter und Netzteil in der Gleitschiene integriert
Zusätzliche Rauchschalter anschließbar
Stromversorgung Netzspannung 230 V
Zulassung vom DIBt
Türblattmontage auf Bandseite

'.........'
Angebotenes Fabrikat Obentürschließer mit Offenhaltung für 1-flügelige Türen

wie vor jedoch bei zweiflügeligen Türen mit Schließfolgeregelung
Schließfolgeregelung hält den Gangflügel in Warteposition bis der Standflügel geschlossen ist

'.........'
Angebotenes Fabrikat Obentürschließer mit Offenhaltung für 2-flügelige Türen

Bei der zusätzlichen Ausstattung gilt generell, dass die Funktion der Abschlüsse wie z. B. Brand- oder Rauchschutz etc. nicht
beeinträchtigt werden darf.
Über die Verwendung von Sonderausstattungen bei z. B. Brand- oder Rauchschutztüren ist ein entsprechender Prüfnachweis vorzulegen.

Brandschutz:
Brandschutztüren aus Holz und Brandschutzverglasungen in Holztüren/Elementen müssen eine allgemeine bauaufsichtliche Zulassung aufweisen. Die Zulassung wird durch das Deutsche Institut für Bautechnik (DIBt) in Berlin erteilt. Sie ist vom Hersteller durch das Anbringen des amtlichen Kennzeichnungsschildes und durch die Vorlage des Bescheides nachzuweisen. Die Einbauanleitungen der Hersteller sind als Bestandteil der Zulassungen einzuhalten.

Rauchschutz:
Rauchschutztüren benötigen ein allgemeines bauaufsichtliches Prüfzeugnis einer amtlich anerkannten Materialprüfanstalt. Es ist vom Hersteller durch das Anbringen eines Kennzeichnungsschildes und durch die Vorlage des Prüfzeugnisses nachzuweisen. Die Dichtheit einer geprüften Rauchschutztür mit absenkbarer Bodendichtung ist auch abhängig von der Ausführung des Bodenbelages. Gegebenenfalls ist der Einsatz einer Metall- bzw. Bodenschwelle (Höhe max. 5mm, Länge = Zargenfalzmaßbreite) z.B. bei Teppichboden oder Fliesen erforderlich. Die Einbauanleitungen der Hersteller sind als Bestandteil der Prüfzeugnisse einzuhalten.

**02.1 Innentüre, Oberblende, 101/270 cm, ZK**
Innentüre mit Oberblende

Türnummer:  TE-1.1-2

Türbreite (Rohbauöffnung): 101 cm
Elementhöhe (Rohbauöffnung): 270 cm
davon Türhöhe:  213,5 cm
davon Höhe Oberblende:  56,5 cm

Einbausituation: Trockenbauwand
Mauerstärke: 12,5 cm

Anforderungen Brandschutz: ohne
Obentürschließer:  nein
WC-Türe:  nein
Drücker/Beschläge  Drücker/Drücker
Schloss:  PZ Vorgerichtet

Feuchtraumausbildung:  nein
Klimaklasse:  2
Beanspruchungsklasse:  4
Schallschutzklasse:  1

Inklusive Vorrichtung für Zugangskontrolle
Menge: 1,000 St

**02.2 Türelement 3-teilig, 176/270 cm, fh/rs, ZK**
Innentürelement, 3-teilig, bestehend aus
Türe als Ganzglastüre mit seitlichem, feststehendem Glaselement und Glasoberlicht

Türnummer:  TE-10-1 (EG Innenhof)

Elementbreite gesamt (Rohbauöffnung): 176 cm
Elementhöhe gesamt (Rohbauöffnung): 270 cm

Lichte Durchgangsbreite Türe:  100 cm
Höhe Türe  213,5 cm
Höhe Oberlicht  56,5 cm
Breite Oberlicht  176 cm
Höhe Seitenverglasung  213,5 cm
Breite Seitenverglasung abhängig von Rahmendimension nach Einhaltung der Durchgangsbreite Türe

Einbausituation:
seitlich Mauerwerk, Ziegel
oben Ziegelsturz
unten Estrich mit Fliesenbelag
Fußbodenaufbauhöhe gesamt 28 cm

Anforderungen Brandschutz: feuerhemmend (T30) mit
  Rauchschutz
als Fluchttüre (Vollpanik) nach DIN EN 179
Obentürschließer:  ja
Drücker/Beschläge  Drücker/Drücker
Schloss:  PZ Vorgerichtet
  mit Panikfunktion

Feuchtraumausbildung:  nein
Klimaklasse:  2
Beanspruchungsklasse:  4
Schallschutzklasse:  2

Inklusive Vorrichtung für Zugangskontrolle

Inklusive Vorrichtung für Nottürterminal
Menge: 1,000 St

**02.3 Fensterement, 125/213,5 cm, fh**
Fensterelement, 1-teilig, Festverglasung

Türnummer:  FE-10-1 (EG Innenhof)

Elementbreite gesamt (Rohbauöffnung): 125cm
Elementhöhe gesamt (Rohbauöffnung): 213,5 cm

Einbausituation:
seitlich Mauerwerk, Ziegel
oben Ziegelsturz
unten Estrich mit Fliesenbelag
Fußbodenaufbauhöhe gesamt 28 cm

Anforderungen Brandschutz: feuerhemmend (T30)

Feuchtraumausbildung:  nein
Klimaklasse:  2
Schallschutzklasse:  2
Menge: 1,000 St

**02.4 Zulage zu Fensterelement für Ausführung als 1-flügelige Türe**
Zulage zu vorbeschriebenen Fensterelement FE-10-1 (EG Innenhof) für die Ausführung als 1-flügliges Türelement als Glastürelement

Anforderungen an den Brandschutz: feuerhemmend (T30) mit Rauchschutz

inklusive Obentürschließer mit Offenhaltung, Rauchmelder und Auslösetaster
Menge: 1,000 St

**02.5 Fensterement, 201/213,5 cm**
Fensterelement, Festverglasung, 2 Felder mit vertikalem glasteilenden Kämpfer

Türnummer:  FE-1.1-1 (EG Tourist-Info)

Elementbreite gesamt (Rohbauöffnung): 201 cm
Elementhöhe gesamt (Rohbauöffnung): 213,5 cm

Einbausituation:
seitlich Trockenbauwand
oben Trockenbausturz
unten Estrich mit Fliesenbelag
Fußbodenaufbauhöhe gesamt 28 cm

Anforderungen Brandschutz: ohne

Feuchtraumausbildung:  nein
Klimaklasse:  2
Beanspruchungsklasse:  4
Schallschutzklasse:  1
Menge: 1,000 St

**02.6 Fenster-/Türelement 2-teilig, 264,5/260 cm, fh/rs, ZK**
Fensterelement, Festverglasung mit eingesetzter Innentüre,
Türe als Ganzglastüre

Türnummer:  FE-2-1 + TE-2-1 (EG Mühlenmuseum)

Elementbreite gesamt (Rohbauöffnung): 264,5 cm
Elementhöhe gesamt (Rohbauöffnung): 260 cm
Lichte Durchgangsbreite Türe:  100 cm
Höhe Türe: 260 cm bis Oberkante Element (Ohne Oberlicht)
Breite feststehende Seitenverglasung abhängig von Rahmendimension

Einbausituation:
seitlich Stahlbeton-Stützen
oben Stahlbetonsturz
unten Estrich mit Fliesenbelag
Fußbodenaufbauhöhe gesamt 28 cm

Anforderungen Brandschutz: feuerhemmend (T30) mit
  Rauchschutz
Bodenabsenkdichtung:  ja
Obentürschließer:  ja, mit Öffnungsunterstützung
  (easy open)
Drücker/Beschläge  Drücker/Drücker
Schloss:  PZ Vorgerichtet

Feuchtraumausbildung:  nein
Klimaklasse:  2
Beanspruchungsklasse Türe: 4
Schallschutzklasse:  2

Inklusive Vorrichtung für Zugangskontrolle
Menge: 1,000 St

**02.7 Fensterelement, 263,5/260 cm, fh**
Fensterelement, Festverglasung, 2 Felder mit glasteilendem Kämpfer

Elementnummer:  FE-2-2 (EG Mühlenmuseum)

Elementbreite gesamt (Rohbauöffnung): 263,5 cm
Elementhöhe gesamt (Rohbauöffnung): 260 cm

Einbausituation:
seitlich Stahlbeton-Stützen
oben Stahlbetonsturz
unten Estrich mit Fliesenbelag
Fußbodenaufbauhöhe gesamt 28 cm

Anforderungen Brandschutz: feuerhemmend (T30)

Feuchtraumausbildung:  nein
Klimaklasse:  2
Schallschutzklasse:  2
Menge: 1,000 St

**02.8 Fenster-/Türelement 2-teilig, 394/305 cm, fh/rs, ZK**
Fensterelement als Festverglasung mit eingesetzter Innentüre,
Türe als Ganzglastüre mit Glasoberlicht
Oberer Bereich Fensterelement, ca. 35 cm als Oberlicht mit beidseitig bündiger Paneelfüllung
 -> nicht sichtbarer Bereich (abgehängte Decke)

Türnummer:  F1-3-1 + T1-1-1 (OG Verwaltung)

Elementbreite gesamt (Rohbauöffnung): 394 cm
Elementhöhe gesamt (Rohbauöffnung): 305 cm

Lichte Durchgangsbreite Türe:  100 cm
Höhe Türe:  213,5 cm
Höhe Glasoberlicht über Türe  56,5 cm
Höhe Seitenverglasung  270 cm
Breite Seitenverglasung abhängig von Rahmendimension nach Einhaltung der Durchgangsbreite Türe, Seitenverglasung mit einem mittigem Pfosten
Höhe Oberlicht mit Paneelfüllung  35 cm

Einbausituation:
seitlich Mauerwerk Ziegel und Mauerwerk Stahlbeton
oben Stahlbetondecke
unten Estrich mit Fliesenbelag
Fußbodenaufbauhöhe gesamt 16 cm

Anforderungen Brandschutz: feuerhemmend (T30) mit
  Rauchschutz
Bodenabsenkdichtung:  ja
Obentürschließer:  ja, mit Öffnungsunterstützung
  (easy open)
Drücker/Beschläge  Drücker/Drücker
Schloss:  PZ Vorgerichtet
  mit Panikfunktion

Feuchtraumausbildung:  nein
Klimaklasse:  2
Beanspruchungsklasse Türe: 4
Schallschutzklasse:  2

Inklusive Vorrichtung für Zugangskontrolle
Menge: 1,000 St

**02.9 Fenster-/Türelement 2-teilig, 288,5/230 cm, fh/rs, ZK**
Fenster-/Türelement Festverglasung mit seitlich eingesetzter Innentüre als Ganzglastüre

Türnummer:  F1-2-3 + T1-2-1 (OG Bürgerbüro)

Elementbreite gesamt (Rohbauöffnung): 288,5 cm
Elementhöhe gesamt (Rohbauöffnung): 230 cm
Lichte Durchgangsbreite Türe:  120 cm
Höhe Türe: bis Oberkante Element (Kein Oberlicht)
Breite Seitenteil abhängig von Rahmendimension nach Einhaltung der Duchrgangsbreite Türe

Einbausituation:
seitlich Mauerwerk
oben Stahlbetonsturz
unten Estrich mit Fliesenbelag
Fußbodenaufbauhöhe gesamt 16 cm

Anforderungen Brandschutz: feuerhemmend (T30) mit
  Rauchschutz
Obentürschließer:  ja, mit Öffnungsunterstützung
  (easy open)
Drücker/Beschläge  Drücker/Drücker
Schloss:  PZ Vorgerichtet

Feuchtraumausbildung:  nein
Klimaklasse:  2
Beanspruchungsklasse Türe: 4
Schallschutzklasse:  3

Inklusive Vorrichtung für Zugangskontrolle
Menge: 1,000 St

**02.10 Türelement 3-teilig, 203/270 cm**
Innentürelement, 3-teilig, bestehend aus
Türe als Ganzglastüre mit seitlichem, feststehendem Glaselement und Glasoberlicht

Türnummer:  T1-5-1 (OG Vorzimmer)

Elementbreite gesamt (Rohbauöffnung): 203 cm
Elementhöhe gesamt (Rohbauöffnung): 270 cm
Lichte Durchgangsbreite Türe:  100 cm
Höhe Türe  213,5 cm
Höhe Glasoberlicht  56,5 cm

Einbausituation:
seitlich Trockenbauwand
oben Trockenbausturz
unten Estrich mit Fliesenbelag / Teppichbelag
Fußbodenaufbauhöhe gesamt 16 cm

Anforderungen Brandschutz: ohne
Obentürschließer:  nein
Drücker/Beschläge  Drücker/Drücker
Schloss:  PZ Vorgerichtet

Feuchtraumausbildung:  nein
Klimaklasse:  2
Beanspruchungsklasse Türe: 4
Schallschutzklasse:  2
Menge: 1,000 St

**02.11 Türelement 3-teilig, 176/270 cm, fh/rs, Offenhaltung**
Innentürelement, 3-teilig, bestehend aus
Türe als Ganzglastüre mit seitlichem, feststehendem Glaselement und Glasoberlicht

Türnummer:  T1-3-2 (OG Flur/Innenhof)

Elementbreite gesamt (Rohbauöffnung): 176 cm
Elementhöhe gesamt (Rohbauöffnung): 270 cm

Lichte Durchgangsbreite Türe:  100 cm
Höhe Türe  213,5 cm
Höhe Oberlicht  56,5 cm
Breite Oberlicht  176 cm
Höhe Seitenverglasung  213,5 cm
Breite Seitenverglasung abhängig von Rahmendimension nach Einhaltung der Durchgangsbreite Türe

Einbausituation:
seitlich Mauerwerk, Ziegel
oben Ziegelsturz
unten Estrich mit Fliesenbelag / Teppichbelag
Fußbodenaufbauhöhe gesamt 16 cm

Anforderungen Brandschutz: feuerhemmend (T30) mit
  Rauchschutz
Obentürschließer:  ja, mit integrierter Offenhaltung
Drücker/Beschläge  Drücker/Drücker
Schloss:  PZ Vorgerichtet
  mit Panikfunktion

Feuchtraumausbildung:  nein
Klimaklasse:  2
Beanspruchungsklasse:  4
Schallschutzklasse:  2

Inklusive Offenhaltung Türflügel
Inklusive Rauchmelder und Auslösetaster
Menge: 1,000 St

**02.12 Fensterelement, 288,5/270 cm, fh, absturzsichernd, SSK3**
Fensterelement, Festverglasung, 2 Felder mit glasteilendem Kämpfer
Verglasung absturzsicher

Elementnummer:  F1-4-1 (OG Besprechung/Innenhof)

Elementbreite gesamt (Rohbauöffnung): 288,5 cm
Elementhöhe gesamt (Rohbauöffnung): 270 cm

Einbausituation:
seitlich Stahlbetonwand, Mauerwerk
oben Stahlbetonsturz
unten Estrich mit Textilbelag
Fußbodenaufbauhöhe gesamt 16 cm

Inklusive Rahmenaufdopplung in Höhe des Fußbodenaufbaus

Anforderungen Brandschutz: feuerhemmend (T30)
  Verglasung absturzsicher

Feuchtraumausbildung:  nein
Klimaklasse:  2
Schallschutzklasse:  3
Menge: 1,000 St

**02.13 Fensterelement, 263,5/260 cm, fh, absturzsichernd, SSK3**
Fensterelement, Festverglasung, 2 Felder mit glasteilendem Kämpfer
Verglasung absturzsicher

Elementnummer:  F1-6-2 (OG Bürgermeister
  /Mühlenmuseum)

Elementbreite gesamt (Rohbauöffnung): 263,5 cm
Elementhöhe gesamt (Rohbauöffnung): 260 cm

Einbausituation:
seitlich, Mauerwerk
oben Stahlbetonsturz
unten Estrich mit Textilbelag
Fußbodenaufbauhöhe gesamt 16 cm

Inklusive Rahmenaufdopplung in Höhe des Fußbodenaufbaus

Anforderungen Brandschutz: feuerhemmend (T30)
  Verglasung absturzsicher

Feuchtraumausbildung:  nein
Klimaklasse:  2
Schallschutzklasse:  3
Menge: 1,000 St

**02.14 Fensterelement, 201/260 cm, fh, absturzsichernd, SSK2**
Fensterelement, Festverglasung, 2 Felder mit glasteilendem Kämpfer
Verglasung absturzsicher

Elementnummer:  F1-3-2 (OG Flur
  /Mühlenmuseum)

Elementbreite gesamt (Rohbauöffnung): 201 cm
Elementhöhe gesamt (Rohbauöffnung): 260 cm

Einbausituation:
seitlich, Mauerwerk
oben Stahlbetonsturz
unten Estrich mit Textilbelag
Fußbodenaufbauhöhe gesamt 16 cm

Inklusive Rahmenaufdopplung in Höhe des Fußbodenaufbaus

Anforderungen Brandschutz: feuerhemmend (T30)
  Verglasung absturzsicher

Feuchtraumausbildung:  nein
Klimaklasse:  2
Schallschutzklasse:  2
Menge: 1,000 St

**02.15 Fensterement, 176/270 cm**
Fensterelement, Festverglasung, einteilig

Türnummer:  F1-17-1 (OG Teeküche)

Elementbreite gesamt (Rohbauöffnung): 176 cm
Elementhöhe gesamt (Rohbauöffnung): 270 cm

Einbausituation:
seitlich Mauerwerk, Stahlbetonstütze
oben Ziegelsturz / Stahlbetonsturz
unten Estrich mit Teppichbelag
Fußbodenaufbauhöhe gesamt 16 cm

Anforderungen Brandschutz: ohne

Feuchtraumausbildung:  nein
Klimaklasse:  2
Schallschutzklasse:  ohne
Menge: 1,000 St

**02.16 Innentüre, Oberlicht, 2-flgl, 251/270 cm, Offenhaltung, SSK 3, ZK**
Innentüre, zweiflügelig mit durchgehendem Oberlicht

Türnummer:  T2-1-1 (Mehrzwecksaal)

Türbreite (Rohbauöffnung):  251 cm
Elementhöhe gesamt (Rohbauöffnung): 270 cm

Türhöhe  213,5 cm
Höhe Oberlicht  56,5 cm
Breite Oberlicht  251 cm

Einbausituation: Trockenbauwand
Mauerstärke: 15 cm

Anforderungen Brandschutz: feuerhemmend (T30) mit
  Rauchschutz
Obentürschließer:  ja, Obentürschließsystem für
  2-flügelige Türen mit integrierter
  Offenhaltung und
  mechanischer Schließfolgeregelung
WC-Türe:  nein
Drücker/Beschläge  Drücker/Drücker auf beiden
  Türflügeln
Schloss:  PZ Vorgerichtet

Feuchtraumausbildung:  nein
Klimaklasse:  2
Beanspruchungsklasse:  4
Schallschutzklasse:  3

Inklusive Vorrichtung für Zugangskontrolle
Inklusive liefern und einbauen Bodenhülse für Türfeststellung
Menge: 1,000 St

**02.17 Zulage Folierung undurchsichtig, Teilflächen**
Zulage zu vorbeschriebenen Fenster- und Türelementen für das Aufbringen einer undurchsichtigen Floierung als Blickschutz und zur Kennzeichnung von Ganzglastüren im Sichtbereich

Folierung von Teilflächen in unterschiedlichen Zuschnitten
Die Optik der Folie soll satiniertem Glas / Milchglas entsprechen
Menge: 10,000 m²

**02.18 Zulage Folierung undurchsichtig, vollflächig**
Zulage zu vorbeschriebenen Fenster- und Türelementen für das vollflächige Aufbringen einer undurchsichtigen Floierung als Blickschutz

Die Optik der Folie soll satiniertem Glas / Milchglas entsprechen
Menge: 7,000 m²

### Titel 03 Innentüren, Umfassungszargen

*Hinweis: Ausführungsbeschreibung Innentüren*
Sämtliche in nachfolgend aufgeführten Positionen beschriebenen Innentüren sind entsprechend der nachgenannten Spezifikation anzubiegen inklusive Lieferung und Montage.

Im EP mit einzurechnen sind alle erforderlichen fachgerechten Bauteilanschlüsse sowie Zargenhinterfüllung entsprechend den geforderten Anforderungen nach den Vorgaben des Herstellers bzw. allg. bauaufsichtl. Zulassung.
Erforderliche Einputzarbeiten erfolgen bauseits.
Nachforderungen werden nicht anerkannt.

Zarge:
3-teilige Holzfutterzarge für den nachträglichen Einbau geeignet
Eckige Ausführung für stumpf einschlagendes Türblatt ausgebildet
Oberfläche Echtholz-Furnier in Eiche hell, Europäische Eiche
Angabe der Maulweiten in nachfolgenden Positionen

Bänder:
3- teilige 3D Objektbänder mit Stiftsicherung lt. Herstellerangaben für angegebene Abmessungen, Edelstahloptik
Anzahl und Belastungsklasse nach jeweiligen Türflügelgewicht und nach geforderter Dauerhaftigkeitsklasse

Türblatt:
Vollspantür bzw. bei Anforderungen an den Schallschutz; Klimaklasse oder Brandschutz nach Herstellervorgaben
Zur Erhöhung der Stabilität und Schraubenauszugfestigkeit mit einem innenliegenden 4-seitigen Verstärkungsrahmen
Kantenausbildung stumpf einschlagend ausgebildet
Oberfläche Echtholz-Furnier in Eiche hell, Europäische Eiche, Furnierrichtung senkrecht

Bemusterung ist durchzuführen.

'.........'
angebotenes Fabrikat Türblatt und Zarge

Oberblende
Oberblede gegengefälzt, Material und Optik wie Türblatt bzw.

Oberlicht
Oberlicht mit Kämpfer, Klarglas
Die Art der Verglasung ist an die Anforderungen an Schallschutz und ggf. Brandschutz anzupassen

Schallschutzklasse:
nach DIN 4109, Klasse 1 bis 5, genaue Spezifikation in nachfolgenden Positionen

Klimaklasse:
nach DIN EN 1121, Klasse 1 bis 4, genaue Spezifikation in nachfolgenden Positionen

Beanspruchungsklasse:
nach DIN EN 1192, Klasse 1 bis 4, genaue Spezifikation in nachfolgenden Positionen

Türdrückergarnitur:
Material:  Edelstahl
Oberfläche:  matt gebürstet
Garniturenart: 2 St. U-förmige Objekttürdrücker D/D
Rosette:  Rundrosette
Lochung:  für PZ vorgerüstet
Schloss:  Profilzylinder m. Riegelfallenschloss für
  Objekttüre m. Edelstahlstulp
  teilweise mit Panikfunktion

gewähltes Fabrikat Fa. FSB Produktfamilie 1023, Edelstahl, matt oder gleichwertig

'.........'
Angebotenes Fabrikat Türdrückergarnitur

Türdrückergarnitur wie vor, jedoch als WC Garnitur, barrierefrei

'.........'
Angebotenes Fabrikat Türdrückergarnitur barrierefrei

Schloss:
Behörden-Einsteckschloss Klasse 4 nach DIN 18251
als Riegelfallenschloss mit Edelstahlstulp
teilweise mit Panikfunktion

'.........'
angebotenes Fabrikat Schloss

Anforderungsbedingte Zusatzausstattung:

Schließmittel:
Obentürschließer Variante A)
Einstellbarer Obentürschließer mit Gleitschiene und Öffnungsbegrenzung über Gleitschienenpuffer für
in einem öffentlichen Gebäude mit hoher Frequenz auf der Bandseite
Gehäuse und Gestänge Alu eloxiert, abgestimmt auf das
sich ergebende Flügelgewicht

'.........'
Angebotenes Fabrikat Obentürschließer

Obentürschließer Variante B)
Obertürschließer wie vor, jedoch mit Feststellfunktion

'.........'
Angebotenes Fabrikat Obentürschließer mit Feststellfunktion

Obentürschließer Variante C)
Obentürschließer wie vor, jedoch mit EasyOpen Funktion. Mit Öffnungsunterstützung in barrierefrei zugänglichen Räumen.

'.........'
Angebotenes Fabrikat Obentürschließer mit Öffnungsunterstützung

Obentürschließer Variante D)
Obentürschließer mit integrierter Offenhaltung (Feststellanlage)
Einstellbare Schließkraft Größe 2-6 nach EN 1154 A
Optische Größenanzeige
Regulierbare Öffnungsdämpfung
Regulierbarer hydraulischer Endschlag
Regulierbare, thermostabilisierte Schließgeschwindigkeit
Klare Linienführung
Rauchschalter und Netzteil in der Gleitschiene integriert
Zusätzliche Rauchschalter anschließbar
Stromversorgung Netzspannung 230 V
Zulassung vom DIBt
Türblattmontage auf Bandseite

'.........'
Angebotenes Fabrikat Obentürschließer mit Offenhaltung für 1-flügelige Türen

wie vor jedoch bei zweiflügeligen Türen mit Schließfolgeregelung
Schließfolgeregelung hält den Gangflügel in Warteposition bis der Standflügel geschlossen ist

'.........'
Angebotenes Fabrikat Obentürschließer mit Offenhaltung für 2-flügelige Türen

Bei der zusätzlichen Ausstattung gilt generell, dass die Funktion der Abschlüsse wie z. B. Brand- oder Rauchschutz etc. nicht
beeinträchtigt werden darf.
Über die Verwendung von Sonderausstattungen bei z. B. Brand- oder Rauchschutztüren ist ein entsprechender Prüfnachweis vorzulegen.

Brandschutz:
Brandschutztüren aus Holz und Brandschutzverglasungen in Holztüren/Elementen müssen eine allgemeine bauaufsichtliche Zulassung aufweisen. Die Zulassung wird durch das Deutsche Institut für Bautechnik (DIBt) in Berlin erteilt. Sie ist vom Hersteller durch das Anbringen des amtlichen Kennzeichnungsschildes und durch die Vorlage des Bescheides nachzuweisen. Die Einbauanleitungen der Hersteller sind als Bestandteil der Zulassungen einzuhalten.

Rauchschutz:
Rauchschutztüren benötigen ein allgemeines bauaufsichtliches Prüfzeugnis einer amtlich anerkannten Materialprüfanstalt. Es ist vom Hersteller durch das Anbringen eines Kennzeichnungsschildes und durch die Vorlage des Prüfzeugnisses nachzuweisen. Die Dichtheit einer geprüften Rauchschutztür mit absenkbarer Bodendichtung ist auch abhängig von der Ausführung des Bodenbelages. Gegebenenfalls ist der Einsatz einer Metall- bzw. Bodenschwelle (Höhe max. 5mm, Länge = Zargenfalzmaßbreite) z.B. bei Teppichboden oder Fliesen erforderlich. Die Einbauanleitungen der Hersteller sind als Bestandteil der Prüfzeugnisse einzuhalten.

**03.1 Innentüre, 113,5/213,5 cm, MW 27 cm**
Innentüre

Türnummer:  TE-3-1 (EG WC Herren)
  TE-4-1 (EG WC Damen)

Türbreite (Rohbauöffnung): 113,5 cm
Türhöhe (Rohbauöffnung): 213,5 cm

Einbausituation: Ziegelmauerwerk
Mauerstärke: 24 cm, verputzt
Umfassungszarge, Maulweite: 27 cm

Anforderungen Brandschutz: ohne
Obentürschließer:  ja, ohne Feststellfunktion
WC-Türe:  ja
Drücker/Beschläge  Drücker/Drücker
Schloss:  PZ Vorgerichtet

Feuchtraumausbildung:  nein
Klimaklasse:  2
Beanspruchungsklasse:  4
Schallschutzklasse:  1
Menge: 2,000 St

**03.2 Innentüre, 113,5/213,5 cm, MW 27 cm, barrierefrei**
Innentüre

Türnummer:  TE-5-1 (EG Barrierefr. Bad)

Türbreite (Rohbauöffnung): 113,5 cm
Türhöhe (Rohbauöffnung): 213,5 cm

Einbausituation: Ziegelmauerwerk
Mauerstärke: 24 cm, verputzt
Umfassungszarge, Maulweite: 27 cm

Anforderungen Brandschutz: ohne
Obentürschließer:  ja, mit Öffnungsunterstützung
  (easy-open) und ohne
  Feststellfunktion
WC-Türe:  ja
Drücker/Beschläge  Drücker/Drücker barrierefrei
Schloss:  WC Garnitur

Feuchtraumausbildung:  ja
Klimaklasse:  2
Beanspruchungsklasse:  4
Schallschutzklasse:  1
Menge: 1,000 St

**03.3 Zulage Lüftungsgitter**
Zulage zu vorgenannter Position WC-Türen für liefern und Einbauen von Türlüftungsgitter

Türlüftungsgitter beidseitig aus Edelstahl, Oberfläche gebürstet für Lüftungsquerschnitt von mindestens 280 cm²

Inklusive herstellen des dafür notwendigen Ausschnittes im Türblatt und Einbau in Türblatt einschließlich aller notwendigen Verbindungsmittel.
Menge: 2,000 St

**03.4 Innentüre, 126/213,5 cm, MW 27 cm, fh/rs, ZK**
Innentüre

Türnummer:  TE-9-1 (EG HLS)
  TE-9.1-1 (EG Lager)

Türbreite (Rohbauöffnung): 126 cm
Türhöhe (Rohbauöffnung): 213,5 cm

Einbausituation: Ziegelmauerwerk
Mauerstärke: 24 cm, verputzt
Umfassungszarge, Maulweite: 27 cm

Anforderungen Brandschutz: feuerhemment (T30) mit
  Rauchschutz
Bodenabsenkdichtung:  ja
Obentürschließer:  ja, ohne Feststellfunktion
Drücker/Beschläge  Drücker/Drücker
Schloss:  PZ
Feuchtraumausbildung:  nein
Klimaklasse:  2
Beanspruchungsklasse:  4
Schallschutzklasse:  1

Inklusive Vorrichtung für Zugangskontrolle
Menge: 2,000 St

**03.5 Innentüre, 201/213,5 cm, 2-flgl, MW 27 cm, fh/rs, Offenhaltung**
Innentüre, 2-flügelig

Türnummer:  TE-10-2 (EG Innenhof)

Türbreite (Rohbauöffnung): 201 cm
Türhöhe (Rohbauöffnung): 213,5 cm

Einbausituation: Ziegelmauerwerk
Mauerstärke: 24 cm, verputzt
Umfassungszarge, Maulweite: 27 cm

Anforderungen Brandschutz: feuerhemment (T30) mit
  Rauchschutz
Bodenabsenkdichtung:  ja
Obentürschließer:  ja, Obentürschließsystem für
  2-flügelige Türen mit integrierter
  Offenhaltung und
  mechanischer Schließfolgeregelung
Drücker/Beschläge  Drücker/Drücker auf beiden
  Türflügeln
Schloss:  PZ vorgerichtet mit
  Panikfunktion
Feuchtraumausbildung:  nein
Klimaklasse:  2
Beanspruchungsklasse:  4
Schallschutzklasse:  2

Inklusive Offenhaltung für beide Türflügel
Inklusive Rauchmelder und Auslösetaster

Inklusive liefern und einbauen Bodenhülse für Türfeststellung
Menge: 1,000 St

**03.6 Innentüre, 201/213,5 cm, 2-flgl, MW 27 cm, fh/rs**
Innentüre, 2-flügelig

Türnummer:  TE-11-1 (EG Lager/Abstellr.)

Türbreite (Rohbauöffnung): 201 cm
Türhöhe (Rohbauöffnung): 213,5 cm

Einbausituation: Ziegelmauerwerk
Mauerstärke: 24 cm, verputzt
Umfassungszarge, Maulweite: 27 cm

Anforderungen Brandschutz: feuerhemment (T30) mit
  Rauchschutz
Bodenabsenkdichtung:  ja
Obentürschließer:  ja, Obentürschließsystem für
  2-flügelige Türen mit integrierter
  mechanischer Schließfolgeregelung, ohne Feststellfunktion
Drücker/Beschläge  Drücker/Drücker auf beiden
  Türflügeln
Schloss:  PZ vorgerichtet
Feuchtraumausbildung:  nein
Klimaklasse:  2
Beanspruchungsklasse:  4
Schallschutzklasse:  1

Inklusive liefern und einbauen Bodenhülse für Türfeststellung
Menge: 1,000 St

**03.7 Innentüre, 101/213,5 cm, MW 27 cm, fh/rs**
Innentüre

Türnummer:  TE-12-2 (EG Vereinsheim)

Türbreite (Rohbauöffnung): 101 cm
Türhöhe (Rohbauöffnung): 213,5 cm

Einbausituation: Trockenbauwand
Mauerstärke: 12,5 cm
Umfassungszarge, Maulweite: 12,5 cm

Anforderungen Brandschutz: feuerhemment (T30) mit
  Rauchschutz
Bodenabsenkdichtung:  ja
Obentürschließer:  ja, ohne Feststellfunktion
Drücker/Beschläge  Drücker/Drücker
Schloss:  PZ vorgerichtet
  mit Panikfunktion
Feuchtraumausbildung:  nein
Klimaklasse:  2
Beanspruchungsklasse:  4
Schallschutzklasse:  2
Menge: 1,000 St

**03.8 Innentüre, 101/213,5 cm, MW 12,5 cm**
Innentüre

Türnummer:  TE-13-1 (EG WC Herren)
  TE-14-1 (EG WC Herren)

Türbreite (Rohbauöffnung): 101 cm
Türhöhe (Rohbauöffnung): 213,5 cm

Einbausituation: Trockenbauwand
Mauerstärke: 12,5 cm
Umfassungszarge, Maulweite: 12,5 cm

Anforderungen Brandschutz: ohne
Bodenabsenkdichtung:  nein
Obentürschließer:  ja, ohne Feststellfunktion
Drücker/Beschläge  Drücker/Drücker
Schloss:  WC Garnitur
Feuchtraumausbildung:  nein
Klimaklasse:  2
Beanspruchungsklasse:  4
Schallschutzklasse:  1
Menge: 2,000 St

**03.9 Zulage für Türlüftungsgitter schallgedämmt**
Zulage zu vorgenannter Position WC-Türen für liefern und Einbauen von schallgedämmten Türlüftungsgitter

Türlüftungsgitter beidseitig aus straggepreßtem Aluminium, Oberfläche glatt mit Schaumstoffeinlage, für Lüftungsquerschnitt von mindestens 50 cm²

Abmessungen ca. 450 mm x 100 mm

Inklusive herstellen des dafür notwendigen Ausschnittes im Türblatt und Einbau in Türblatt einschließlich aller notwendigen Verbindungsmittel.

Eine Duchsicht durch das Lüftungsgitter darf nicht möglich sein.
Menge: 2,000 St

**03.10 Innentüre, 113,5/230 cm, MW 27 cm, fh/rs, ZK**
Innentüre

Türnummer:  T1-2-2 (OG Bürgerbüro)

Türbreite (Rohbauöffnung): 113,5 cm
Türhöhe (Rohbauöffnung): 230 cm

Einbausituation: Stahlbetonmauerwerk
Mauerstärke: 24 cm, verputzt
Umfassungszarge, Maulweite: 27 cm

Anforderungen Brandschutz: feuerhemmend (T30) mit
  Rauchschutz
Bodenabsenkdichtung:  ja
Obentürschließer:  ja, ohne Feststellfunktion
Drücker/Beschläge  Drücker/Drücker
Schloss:  PZ vorgerichtet
Feuchtraumausbildung:  nein
Klimaklasse:  2
Beanspruchungsklasse:  4
Schallschutzklasse:  3

Inklusive Vorrichtung für Zugangskontrolle
Menge: 1,000 St

**03.11 Innentüre, Oberlicht, 113,5/265 cm, MW 27 cm, SSK 3**
Innentüre mit Oberlicht

Türnummer:  T1-4-1 (OG Besprechung)

Türbreite:  113,5 cm
Elementhöhe gesamt:  265 cm

Höhe Türe:  213,5 cm
Höhe Oberlich  51,5 cm

Einbausituation: Mauerwerk
Mauerstärke: 24 cm, verputzt
Umfassungszarge, Maulweite: 27 cm

Anforderungen Brandschutz: ohne
Obentürschließer:  nein
WC-Türe:  nein
Drücker/Beschläge  Drücker/Drücker
Schloss:  PZ vorgerichtet

Feuchtraumausbildung:  nein
Klimaklasse:  2
Beanspruchungsklasse:  4
Schallschutzklasse:  3
Menge: 1,000 St

**03.12 Innentüre, Oberlicht, 113,5/265 cm, MW 12,5 cm, SSK 3, ZK**
Innentüre mit Oberlicht

Türnummer:  T1-5-2 (OG Bürgermeister)

Türbreite:  113,5 cm
Elementhöhe gesamt:  265 cm

Höhe Türe:  213,5 cm
Höhe Oberlich  51,5 cm

Einbausituation: Trockenbauwand
Mauerstärke: 12,5 cm
Umfassungszarge, Maulweite: 12,5 cm

Anforderungen Brandschutz: ohne
Obentürschließer:  nein
WC-Türe:  nein
Drücker/Beschläge  Drücker/Drücker
Schloss:  PZ vorgerichtet

Feuchtraumausbildung:  nein
Klimaklasse:  2
Beanspruchungsklasse:  4
Schallschutzklasse:  3

Inklusive Vorrichtung für Zugangskontrolle
Menge: 1,000 St

**03.13 Innentüre, Oberlicht, 113,5/265 cm, MW 27 cm, SSK 2**
Innentüre mit Oberlicht

Türnummer:  T1-8-1 (OG Büro)
  T1-10-1 (OG Büro)
  T1-11-1 (OG Büro)
  T1-12-1 (OG Büro)
  T1-13-1 (OG Büro)

Türbreite:  113,5 cm
Elementhöhe gesamt:  265 cm

Höhe Türe:  213,5 cm
Höhe Oberlich  51,5 cm

Einbausituation: Mauerwerk
Mauerstärke: 24 cm, verputzt
Umfassungszarge, Maulweite: 27 cm

Anforderungen Brandschutz: ohne
Obentürschließer:  nein
WC-Türe:  nein
Drücker/Beschläge  Drücker/Drücker
Schloss:  PZ vorgerichtet

Feuchtraumausbildung:  nein
Klimaklasse:  2
Beanspruchungsklasse:  4
Schallschutzklasse:  2
Menge: 5,000 St

**03.14 Innentüre, Oberlicht, 113,5/265 cm, MW 27 cm, SSK1**
Innentüre mit Oberlicht

Türnummer:  T1-9-1 (OG Kopierraum)

Türbreite:  113,5 cm
Elementhöhe gesamt:  265 cm

Höhe Türe:  213,5 cm
Höhe Oberlich  51,5 cm

Einbausituation: Mauerwerk
Mauerstärke: 24 cm, verputzt
Umfassungszarge, Maulweite: 27 cm

Anforderungen Brandschutz: ohne
Obentürschließer:  nein
WC-Türe:  nein
Drücker/Beschläge  Drücker/Drücker
Schloss:  PZ vorgerichtet

Feuchtraumausbildung:  nein
Klimaklasse:  2
Beanspruchungsklasse:  4
Schallschutzklasse:  1
Menge: 1,000 St

**03.15 Innentüre, Oberlicht, 113,5/265 cm, MW 27 cm, SSK1, KL 3**
Innentüre mit Oberlicht

Türnummer:  T1-14-1 (OG Flur)

Türbreite:  113,5 cm
Elementhöhe gesamt:  265 cm

Höhe Türe:  213,5 cm
Höhe Oberlich  51,5 cm

Einbausituation: Mauerwerk
Mauerstärke: 24 cm, verputzt
Umfassungszarge, Maulweite: 27 cm

Anforderungen Brandschutz: ohne
Obentürschließer:  nein
WC-Türe:  nein
Drücker/Beschläge  Drücker/Drücker
Schloss:  PZ vorgerichtet
  mit Panikfunktion

Feuchtraumausbildung:  nein
Klimaklasse:  3
Beanspruchungsklasse:  4
Schallschutzklasse:  1
Menge: 1,000 St

**03.16 Innentüre, Oberblende, 101/265 cm, MW 12,5 cm, SSK1, WC**
Innentüre mit Oberblende

Türnummer:  T1-15-1 (OG WC Damen)
  T1-16-1 (OG WC Herren)

Türbreite:  101 cm
Elementhöhe gesamt:  265 cm

Höhe Türe:  213,5 cm
Höhe Oberlich  51,5 cm

Einbausituation: Trockenbauwand
Mauerstärke: 12,5 cm
Umfassungszarge, Maulweite: 12,5 cm

Anforderungen Brandschutz: ohne
Obentürschließer:  nein
WC-Türe:  ja
Drücker/Beschläge  Drücker/Drücker
Schloss:  WC Garnitur

Feuchtraumausbildung:  nein
Klimaklasse:  2
Beanspruchungsklasse:  4
Schallschutzklasse:  1
Menge: 2,000 St

**03.17 Innentüre, Oberlicht, 113,5/265 cm, MW 12,5 cm, SSK2**
Innentüre mit Oberblende

Türnummer:  T1-18-1 (OG Büro)
  T1-19-1 (OG Büro)
  T1-20-1 (OG Büro)

Türbreite:  113,5 cm
Elementhöhe gesamt:  265 cm

Höhe Türe:  213,5 cm
Höhe Oberlich  51,5 cm

Einbausituation: Trockenbauwand
Mauerstärke: 12,5 cm
Umfassungszarge, Maulweite: 12,5 cm

Anforderungen Brandschutz: ohne
Obentürschließer:  nein
WC-Türe:  nein
Drücker/Beschläge  Drücker/Drücker
Schloss:  PZ vorgerichtet

Feuchtraumausbildung:  nein
Klimaklasse:  2
Beanspruchungsklasse:  4
Schallschutzklasse:  2
Menge: 3,000 St

**03.18 Innentüre, 101/213,5 cm, MW 12,5 cm, DVS**
Innentüre

Türnummer:  T2-2-1 (DG WC Damen)
  T2-3-1 (DG WC Herren)

Türbreite (Rohbauöffnung): 101 cm
Türhöhe (Rohbauöffnung): 213,5 cm

Einbausituation: Trockenbauwand
Mauerstärke: 12,5 cm
Umfassungszarge, Maulweite: 12,5 cm

Anforderungen Brandschutz: als dichte, vollwandige und
  selbstschließende Türe
Bodenabsenkdichtung:  nein
Obentürschließer:  ja, ohne Feststellfunktion
Drücker/Beschläge  Drücker/Drücker
Schloss:  WC Garnitur
Feuchtraumausbildung:  nein
Klimaklasse:  2
Beanspruchungsklasse:  4
Schallschutzklasse:  1
Menge: 2,000 St

**03.19 Innentüre, 101/213,5 cm, MW 12,5 cm, SSK1**
Innentüre

Türnummer:  T2-4-1 (DG Catering)

Türbreite (Rohbauöffnung): 101 cm
Türhöhe (Rohbauöffnung): 213,5 cm

Einbausituation: Trockenbauwand
Mauerstärke: 12,5 cm
Umfassungszarge, Maulweite: 12,5 cm

Anforderungen Brandschutz: ohne
Bodenabsenkdichtung:  nein
Obentürschließer:  nein
Drücker/Beschläge  Drücker/Drücker
Schloss:  PZ vorgerichtet
Feuchtraumausbildung:  nein
Klimaklasse:  2
Beanspruchungsklasse:  4
Schallschutzklasse:  1
Menge: 1,000 St

**03.20 Innentüre, 101/213,5 cm, MW 21 cm, fh/rs, SSK3, ZK**
Innentüre

Türnummer:  T2-4-2 (DG Catering)

Türbreite (Rohbauöffnung): 101 cm
Türhöhe (Rohbauöffnung): 213,5 cm

Einbausituation: Trockenbauwand
Mauerstärke: 12,5 cm
Umfassungszarge, Maulweite: 12,5 cm

Anforderungen Brandschutz: feuerhemmend (T30) mit
  Rauchschutz
Bodenabsenkdichtung:  ja
Obentürschließer:  ja, ohne Feststellung
Drücker/Beschläge  Drücker/Drücker
Schloss:  PZ vorgerichtet
  mit Panikfunktion
Feuchtraumausbildung:  nein
Klimaklasse:  2
Beanspruchungsklasse:  4
Schallschutzklasse:  3

Inklusive Vorrichtung für Zugangskontrolle
Menge: 1,000 St

**03.21 Innentüre, 113,5/213,5 cm, MW 40 cm, fh/rs, SSK1**
Innentüre

Türnummer:  T2-5-1 (DG Flur)

Türbreite (Rohbauöffnung): 113,5 cm
Türhöhe (Rohbauöffnung): 213,5 cm

Einbausituation: Mauerwerk, verputzt
Mauerstärke: 36,5 cm
Umfassungszarge, Maulweite: 40 cm

Anforderungen Brandschutz: feuerhemmend (T30) mit
  Rauchschutz
Bodenabsenkdichtung:  ja
Obentürschließer:  nein
Drücker/Beschläge  Drücker/Drücker
Schloss:  PZ vorgerichtet
  mit Panikfunktion
Feuchtraumausbildung:  nein
Klimaklasse:  2
Beanspruchungsklasse:  4
Schallschutzklasse:  1
Menge: 1,000 St

**03.22 Innentüre, 113,5/213,5 cm, MW 12,5 cm, SSK2**
Innentüre

Türnummer:  T2-6-1 (DG Garderobe)

Türbreite (Rohbauöffnung): 113,5 cm
Türhöhe (Rohbauöffnung): 213,5 cm

Einbausituation: Trockenbauwand
Mauerstärke: 12,5 cm
Umfassungszarge, Maulweite: 12,5 cm

Anforderungen Brandschutz: ohne
Bodenabsenkdichtung:  nein
Obentürschließer:  nein
Drücker/Beschläge  Drücker/Drücker
Schloss:  PZ vorgerichtet
Feuchtraumausbildung:  nein
Klimaklasse:  2
Beanspruchungsklasse:  4
Schallschutzklasse:  2
Menge: 1,000 St

**03.23 Innentüre, 113,5/213,5 cm, MW 27 cm, SSK2**
Innentüre

Türnummer:  T2-7-1 (DG Stuhllager)

Türbreite (Rohbauöffnung): 113,5 cm
Türhöhe (Rohbauöffnung): 213,5 cm

Einbausituation: Ziegelmauerwerk
Mauerstärke: 24 cm, verputzt
Umfassungszarge, Maulweite: 27 cm

Anforderungen Brandschutz: ohne
Obentürschließer:  nein
WC-Türe:  nein
Drücker/Beschläge  Drücker/Drücker
Schloss:  PZ Vorgerichtet
  mit Panikfunktion

Feuchtraumausbildung:  nein
Klimaklasse:  2
Beanspruchungsklasse:  4
Schallschutzklasse:  2
Menge: 1,000 St

**03.24 Innentüre, 113,5/213,5 cm, MW 15 cm, fh, SSK3, ZK**
Innentüre

Türnummer:  T2-9-1 (DG Lüftungsgerät)

Türbreite (Rohbauöffnung): 113,5 cm
Türhöhe (Rohbauöffnung): 213,5 cm

Einbausituation: Trockenbauwand
Mauerstärke: 12,5 cm
Umfassungszarge, Maulweite: 15 cm

Anforderungen Brandschutz: feuerhemmend (T30)
Bodenabsenkdichtung:  ja
Obentürschließer:  nein
Drücker/Beschläge  Drücker/Drücker
Schloss:  PZ vorgerichtet
Feuchtraumausbildung:  nein
Klimaklasse:  2
Beanspruchungsklasse:  4
Schallschutzklasse:  3

Inklusive Vorrichtung für Zugangskontrolle
Menge: 1,000 St

**03.25 Innentüre, 113,5/213,5 cm, MW 12,5 cm, fh, SSK1**
Innentüre

Türnummer:  T2-10-1 (DG Archiv / Lager)

Türbreite (Rohbauöffnung): 113,5 cm
Türhöhe (Rohbauöffnung): 213,5 cm

Einbausituation: Trockenbauwand
Mauerstärke: 12,5 cm
Umfassungszarge, Maulweite: 12,5 cm

Anforderungen Brandschutz: feuerhemmend (T30)
Bodenabsenkdichtung:  nein
Obentürschließer:  nein
Drücker/Beschläge  Drücker/Drücker
Schloss:  PZ vorgerichtet
Feuchtraumausbildung:  nein
Klimaklasse:  2
Beanspruchungsklasse:  4
Schallschutzklasse:  1
Menge: 1,000 St

**03.26 Wandpaneel 45/270 cm**
Herstellen, liefern und montieren eines Wandpaneels bestehend aus

MDF-Trägerplatte, ca. 12 - 16 mm
Vorderseite und Seitenflächen furniert wie Türblätter und -zargen mit Echtholzfurner, Eiche hell belegt, Maserung des Furniers in gleicher Richtung wie Türblatt ausrichten
Rückseite mit Gegenzugfurnier

Montage seitlich neben der Holzfutterzarge inklusive ausbilden einer Schattenfuge, ca. 5 mm, zwischen Türzarge und Wandpaneel.

Befestigung geklebt an verputztem Mauerwerk bzw. Trockenbauwand

Breite Wandpaneel: ca. 45 cm
Höhe Wandpaneel: ca. 270 cm (von OK Fußboden bis UK abgehängte Decke, bzw. Oberkante Umfassungszarge)
Menge: 12,000 St

**03.27 Wandpaneel 120/37 cm**
Wandpaneel wie vor beschrieben, jedoch
Breite ca. 120 cm
Höhe ca. 37 cm

Montage über der Türe (zwischen Oberkante Zarge und Unterkante abgehängte Decke)
Menge: 1,000 St

**03.28 Wandpaneel 135/55 cm**
Wandpaneel wie vor beschrieben, jedoch
Breite ca. 135 cm
Höhe ca. 55 cm

Montage über der Türe (zwischen Oberkante Zarge und Unterkante abgehängte Decke)
Menge: 2,000 St

**03.29 Wandpaneel 210/55 cm**
Wandpaneel wie vor beschrieben, jedoch
Breite ca. 210 cm
Höhe ca. 55 cm

Montage über der Türe (zwischen Oberkante Zarge und Unterkante abgehängte Decke)
Menge: 2,000 St

### Titel 04 Stahltüren

**04.1 T30-1 RS Stahlblech- Brandschutzobjektinnentür, 0,885 m x 1,635 m (b/h)**
Lieferung und Montage einer Endbeschichteten 1- flügeligen T30-1 RS Brandschutzobjektinnentüre als Stahlblechinnentür und Endbeschichteter zweiteiliger Metallumfassungszarge.

Türnummer TE-1.1-3 (Schlupftüre Tourist-Info / Lagerraum unter Treppe

'.........'
angebotenes Fabrikat

einbaufertiges Element.
CE-geprüft und bauaufsichtlich zugelassen

Baurichtmaß (Breite x Höhe): 885 x 1.635 mm

Bänder: Standard lt. Herstellerangaben,  Edelstahl

Baukörper/Anschlüsse:
Sturzbereich: Ziegelsturz
Seitlich: Mauerwerk
Boden: Estrich mit Fliesenbelag, Fußbodenaufbauhöhe insgesamt 28 cm

Zarge:  Metallumfassungszarge 2 tlg. endbeschichtet mit verdeckter Dübelmontage, Maulweite ca. 27 cm

Oberfläche Türblatt:
Endbeschichtet
Mit Bodenabsenkdichtung

Oberfläche: pulverbeschichtet
RAL nach Wahl AG ( Einfarbig )

Schließmittel:
1 Stück Obentürschließer mit Gleitschine, silberfarben, E6/EV1
Gewähltes Fabrikat: Fa. GEZE TS 5000
oder gleichwertig

'.........'
Bietereintrag

Türdrücker: D/D
Wechselgarnitur, beidseitig mit Ovalrosette für PZ vorgerichtet,
Material: Edelstahl matt

z.B. Fa. FSB, Typ 1023 oder gleichwertig

'.........'
Bietereintrag Fabrikat

Schloßkasten:
Einsteckschloss, Klasse 3
PZ vorgerichtet mit Panikfunktion

Im EP mit einzurechnen sind alle erforderlichen fachgerechten Bauteilanschlüße sowie Zargenhinterfüllung entsprechend den geforderten Anforderungen nach den Vorgaben des Herstellers bzw. allg. bauaufsichtl. Zulassung.
Nachforderungen werden nicht anerkannt.
Menge: 1,000 St

**04.2 T30-1 Stahlblech- Brandschutzobjektinnentür, 1,135 m x 2,135 m (b/h)**
Lieferung und Montage einer Endbeschichteten 1- flügeligen T30-1 Brandschutzobjektinnentüre als Stahlblechinnentür und Endbeschichteter zweiteiliger Metallumfassungszarge.

Türnummer:  TE-7-1 (EG Serverraum)
  TE-8-1 (EG Elektro)

'.........'
angebotenes Fabrikat

einbaufertiges Element.
CE-geprüft und bauaufsichtlich zugelassen

Baurichtmaß (Breite x Höhe): 1.135 x 2.135 mm

Bänder: Standard lt. Herstellerangaben,  Edelstahl

Baukörper/Anschlüsse:
Sturzbereich: Ziegelsturz
Seitlich: Mauerwerk
Boden: Estrich mit Fliesenbelag, Fußbodenaufbauhöhe insgesamt 28 cm

Zarge:  Metallumfassungszarge 2 tlg. endbeschichtet mit verdeckter Dübelmontage, Maulweite ca. 27 cm

Oberfläche Türblatt:
Endbeschichtet
Mit Bodenabsenkdichtung

Oberfläche: pulverbeschichtet
RAL nach Wahl AG ( Einfarbig )

Türdrücker: D/D
Wechselgarnitur, beidseitig mit Ovalrosette für PZ vorgerichtet,
Material: Edelstahl matt

z.B. Fa. FSB, Typ 1023 oder gleichwertig

'.........'
Bietereintrag Fabrikat

Schloßkasten:
Einsteckschloss, Klasse 3
PZ vorgerichtet

Im EP mit einzurechnen sind alle erforderlichen fachgerechten Bauteilanschlüße sowie Zargenhinterfüllung entsprechend den geforderten Anforderungen nach den Vorgaben des Herstellers bzw. allg. bauaufsichtl. Zulassung.
Nachforderungen werden nicht anerkannt.
Menge: 2,000 St

**04.3 Stahlblech- Mehrzweckaußentür, 1,385 m x 2,135m (b/h)**
Türnummer: TE-16-1 (Lager Bühne)

Lieferung und Montage einer Endbeschichteten 1- flügeligen Objektaußentüre als Stahlblechaußentür und Endbeschichteter zweiteiliger Metallumfassungszarge

'.........'
angebotenes Fabrikat

einbaufertiges Element.
CE-geprüft und bauaufsichtlich zugelassen

Baurichtmaß (Breite x Höhe):  1.385 x 2.135 mm

Anschlag: DIN Links

Endanschlag: begrenzt durch Gleitschienenpuffer

Bänder: Standard lt. Herstellerangaben,  Edelstahl

Baukörper/Anschlüsse:
Sturzbereich: Holztafelwand
Seitlich: Holztafelwand
Boden: Betonboden bzw. Estrich

Zarge: Metallumfassungszarge, zweiteilig endbeschichtet mit verdeckter Dübelmontage, Maulweite ca. 21 cm

Oberfläche Türblatt:
Endbeschichtet

Oberfläche: pulverbeschichtet
RAL nach Wahl AG ( Einfarbig )

Schließmittel:
Obentürschließer mit Festelleinrichtung
Endanschlag begrenzt durch Gleitschienenpuffer

'.........'
Bietereintrag

Türdrücker: D/D
Wechselgarnitur, beidseitig mit Ovalrosette für PZ vorgerichtet,
Material: Edelstahl matt

z.B. Fa. FSB, Typ 1023 oder gleichwertig

'.........'
Bietereintrag Fabrikat

Schloßkasten:
Einsteckschloss, Klasse 3
PZ vorgerichtet mit Panikfunktion

Im EP mit einzurechnen sind alle erforderlichen fachgerechten Bauteilanschlüße sowie Zargenhinterfüllung entsprechend den geforderten Anforderungen nach den Vorgaben des Herstellers bzw. allg. bauaufsichtl. Zulassung.
Nachforderungen werden nicht anerkannt.
Menge: 1,000 St

### Titel 05 Brandschutztor

**05.1 Feuerschutz Schiebetor**
Liefern und einbauen eines Feuerschutz-Schiebetors mit Schlupftüre

CE Kennzeichnung nach 13241-1 in Verbindung mit EN 16034 Klassifizierung EI230
Ausführung als rauchdichtes Element S200 gemäß EN 16034

Rohbauöffnung (Breite x Höhe): 3.080 x 3.000 mm

Montage erfolgt an der Decke
Befestigungsuntergrund Stahlbetondecke (Halbfertigteildecke)

1-flügliges, feuerhemmendes Element in Paneelbauart, mit Zulaufregler.
Bautiefe ca. 72 mm bzw. nach Herstellervorgaben.
Blechstärke in Abhängigkeit des gewählten Materials ca. 1,0 mm.
Torblattgewicht: ca. 40 kg/m²
Torblatt mit Schlupftüre nach EN 179 als schwellenlose Schlupftüre
Durchgang ca. 800 x 2.000 mm.

Keilförmige, labyrinthartige Steckverbindung der Elemente, mit V-Nut am Elementstoß.
Ohne sichtbare Schraubverbindung und ohne Verbindungsschienen.

Beschlag
Laufschiene mit asymmetrischer Laufschienengeometrie für präzise Torblattführung.
Aufhängekonsolen, je Paneel kugelgelagerte Laufrollenpaare.
Untere Führungsrolle auf Anschlagseite am Labyrinthprofil.

Beschläge:
Hand- und Muschelgriff in Edelstahl. Ohne Schloss.
Torblatt selbstschließend durch Schließgewicht.
Inklusive hydraulischem Laufregler für konstante Schließgeschwindigkeit.

Anwendungsgebiet: öffentliches Gebäude, Brandschutz

Oberfläche gesamte Schiebetoranlage verzinkt und grundiert mit Endbeschichtung (pulverbeschichtet) in Anlehnung an RAL 9002, Grauweiß

Ausführung der Nischenklappe mit Edelstahl-Beplankungsrahmen für Gips-, Holz- und Steinbeplankungen

Torausführung normal einlaufend mit Einlaufprofil
Schließgewicht im Abstellbereich (Schließgewicht umgelenkt),.
Anordnung des Schließgewichts hinter dem geöffneten Torblatt

Inklusive Feststellanlage
Feststellanlage für 1-flüglige Tore ohne Öffnungshilfe bestehend aus:
- 2 Rauchschalter H-RM-4070 IP nach EN 60529:1992: 23D, 24 V  davon 1 Stück für Deckenmontage und 1 Stück für Sturzmontage
- 1 Feststellanlagenzentrale, IP 65, 1,25 A, 230 VAC
- 1 Haftmagnet, IP65, 24 V, 1,5 W, 62 mA

2 Stück Thermomelder H-TM-4070 IP nach EN 60529:1992: 23D, 24 V davon 1 Rauchmelder als Deckenrauchmelder und 1
Rauchmelder als Sturzmelder
Menge: 1,000 St

**05.2 Wartung**
Regelmäßige, jährliche Wartung aller brandschutzrelevanten Bauteile für die Dauer von 5 Jahren.
Die Wartung ist von qualifizerten Fachkräften nach EN 14677 durchzuführen.
Menge: 5,000 Jahr

### Titel 06 Faltwand

**06.1 Faltwand als mobiler Raumteiler**
Liefern und montieren einer Faltwand als mobiler Raumteiler

zu Schließende Fläche:
Breite: 576 cm
Höhe:  270 cm

Befestigungssituation:  Seitlich (beidseits) Ziegelmauerwerk,
  oben Stahlbetondecke mit abgeängter
  Decke (Rasterdecke mit glattem
  Randfries) Abhängehöhe ca. 30 cm

Faltwand bestehend aus:

Einzelnen Flügeln, die wechselseitig mit Bändern zusammenhängend angeschlagen sind. Innenkonstruktion als Holzrahmen mit Deckplatten aus Shichtstoff
Oberfläche HPL beschichtet, Farbton weiß bzw. nach Wahl des Auftraggebers aus der Kollektion des Herstellers
Stirnseiten mit Massifholzumleimer mit angefrästem Dichtungsprofil und Anpressdichtungen

Konstruktion als einflügelige Faltwand

Aufhängung mit Laufschienenkonstruktion für Einbau in Unterhangdecken, ohne Bodenführungsschiene
Abhängehöhe Abhangdecke ca. 30 cm
Aufhängung der einzelnen Flügel mit kugelgelagerten Rollenwagen in die Deckenlaufschine

Griff aus Edelstahl matt gebürstet, U-Förmig mit Rundrosette, passend zu in vorhergehendem Titel beschriebenen Türdrücker der Innentüren

Schloss als Zirkelriegelschloß mit Profilzylinder

Arettierung der Faltwand in Parkstellung mit Fußfeststeller

'.........'
angebotenes Fabrikat
Menge: 1,000 St

### Titel 07 Stundenlohnarbeiten

*Hinweis: Stundenlohnarbeiten*
Stundenlohnarbeiten nur auf besondere Anordnung der Bauleitung für außervertragliche, nicht festgelegte Leistungen, nicht verschuldete Wartezeiten, Beihilfe für Fremdfirmen udgl.

Nachweis gegen Regiezettel mit namentlicher Angabe und tariflicher Berufsgruppe der einzelnen Arbeitskräfte, Materialverbrauch und Geräteeinsatz, die der Bauleitung täglich zur Prüfung und Unterschrift vorzulegen sind; verspätet vorgelegte Regielisten können im allgemeinen nicht mehr anerkannt werden.
Einschl. Kosten der Baustelle, Vorhalten von Geräten, Betriebseinrichten und Werkzeugbenützung;
Die nachstehend angegebenen Massen sind geschätzt, sie können erheblich über- oder unterschritten werden bzw. ganz wegfallen.

**07.1 Stundensatz Vorarbeiter**
Menge: 10,000 h

**07.2 Stundensatz Facharbeiter**
Menge: 10,000 h

**07.3 Stundensatz Lehrling**
Menge: 10,000 h
